# Forn elèctric

- Propietat de l'arxiu: CYPE INGENIEROS, S.A.
- Format: FIEBDC-3/2002
- Divisa: EUR
- Costos indirectes: 3.00 %
- IVA: 21.00 %

## S Senyalització i equipament

### SC Cuines/eixides

#### SCE Electrodomèstics

**SCE040** U Forn elèctric.
Forn elèctric integrable, de 595 mm d'amplada, 595 mm d'altura i 575 mm de profunditat, acabat cromat mat, amb capacitat per a 77 l, classe d'eficiència energètica A.
Inclou: Replanteig. Col·locació de l'aparell. Connexió a la xarxa elèctrica. Comprovació del seu correcte funcionament.
Criteri d'amidament de projecte: Nombre d'unitats previstes, segons documentació gràfica de Projecte.
Criteri de mesura d'obra: Es mesurarà el nombre d'unitats realment col·locades segons especificacions de Projecte.

| Codi | Ut | Descripció | Rendiment | Preu | Import |
|---|---|---|---|---|---|
| mt32hok010Ja | U | Forn elèctric integrable, de 595 mm d'amplada, 595 mm d'altura i 575 mm de profunditat, acabat cromat mat, amb capacitat per a 77 l, classe d'eficiència energètica A, segons el Reglament Delegat (UE) Nº 65/2014. (material) | 1.000 | 385.00 | 385.00 |
| mo003 | h | Oficial 1ª electricista. (mà d'obra) | 0.599 | 30.63 | 18.35 |
| % | % | Costos directes complementaris | 2 % | 403.35 | 8.07 |
|  |  | Costos directes |  |  | 411.42 |
