# Protector lateral per a radiador, d'escuma de poliuretà d'alta densitat

- Propietat de l'arxiu: CYPE INGENIEROS, S.A.
- Format: FIEBDC-3/2002
- Divisa: EUR
- Costos indirectes: 3.00 %
- IVA: 21.00 %

## S Senyalització i equipament

### SD Proteccions

#### SDA Protectors per a radiadors

**SDA010** U Protector lateral per a radiador, d'escuma de poliuretà d'alta densitat.
Protector lateral per a radiador, d'escuma de poliuretà d'alta densitat, en forma de "L", de 50 mm d'espessor, amb recobriment de PVC, color a escollir. Col·locació en obra: a pressió al radiador amb un perfil autoadhesiu i caragolat a la superfície suport amb un perfil d'alumini.
Inclou: Replanteig. Muntatge i fixació.
Criteri d'amidament de projecte: Nombre d'unitats previstes, segons documentació gràfica de Projecte.
Criteri de mesura d'obra: Es mesurarà el nombre d'unitats realment col·locades segons especificacions de Projecte.

| Codi | Ut | Descripció | Rendiment | Preu | Import |
|---|---|---|---|---|---|
| mt53pdi110a | U | Protector lateral per a radiador, d'escuma de poliuretà d'alta densitat, en forma de "L", de 50 mm d'espessor, amb recobriment de PVC, color a escollir, amb un perfil autoadhesiu per a col·locar a pressió al radiador i un perfil d'alumini per caragolar a la superfície suport, Euroclasse B-s1, d0 de reacció al foc, segons UNE-EN 13501-1. (material) | 1.000 | 61.70 | 61.70 |
| mt26aaa240da | U | Tac de niló amb cargol de cap aixamfranat, d'acer inoxidable AISI 304, de 6 mm de diàmetre i 35 mm de longitud. (material) | 3.000 | 0.24 | 0.72 |
| op00ato010 |  | Tornavís. | 1.000 | 0.00 | 0.00 |
| mo080 | h | Ajudant muntador. (mà d'obra) | 0.120 | 25.28 | 3.03 |
| % | % | Costos directes complementaris | 2 % | 65.45 | 1.31 |
|  |  | Costos directes |  |  | 66.76 |
