# Topall protector de mans per a porta interior. Col·locació en la manovella de la porta

- Propietat de l'arxiu: CYPE INGENIEROS, S.A.
- Format: FIEBDC-3/2002
- Divisa: EUR
- Costos indirectes: 3.00 %
- IVA: 21.00 %

## S Senyalització i equipament

### SD Proteccions

#### SDO Protectors per a portes

**SDO013** U Topall protector de mans per a porta interior. Col·locació en la manovella de la porta.
Topall protector de mans per a porta interior, d'elastòmer termoplàstic, amb forma de bola, de 4 cm de diàmetre i pern de 10 cm de longitud, per a col·locar amb cargol, femella i virolles en la manovella de la porta.
Inclou: Replanteig. Muntatge i fixació.
Criteri d'amidament de projecte: Nombre d'unitats previstes, segons documentació gràfica de Projecte.
Criteri de mesura d'obra: Es mesurarà el nombre d'unitats realment col·locades segons especificacions de Projecte.

| Codi | Ut | Descripció | Rendiment | Preu | Import |
|---|---|---|---|---|---|
| mt53pdi052a | U | Topall protector de mans per a porta interior, d'elastòmer termoplàstic, amb forma de bola, de 4 cm de diàmetre i pern de 10 cm de longitud, color blau, per a col·locar amb cargol, femella i virolles en la manovella de la porta. (material) | 1.000 | 10.66 | 10.66 |
| mo080 | h | Ajudant muntador. (mà d'obra) | 0.060 | 25.28 | 1.52 |
| % | % | Costos directes complementaris | 2 % | 12.18 | 0.24 |
|  |  | Costos directes |  |  | 12.42 |
