# Font d'aigua

- Propietat de l'arxiu: CYPE INGENIEROS, S.A.
- Format: FIEBDC-3/2002
- Divisa: EUR
- Costos indirectes: 3.00 %
- IVA: 21.00 %

## S Senyalització i equipament

### SM Banys

#### SMK Fonts i sortidors d'aigua

**SMK010** U Font d'aigua.
Font d'aigua, mural, de 185x300x260 mm, amb carcassa d'acer inoxidable AISI 304, aixeta sortidor amb regulació de l'altura de raig, vàlvula de desguàs i peto posterior per a fixació mural, amb clau de tall. Fins i tot connexió a la xarxa d'aigua freda i a la xarxa d'evacuació existents i fixació al suport. Totalment instal·lada, connexionada, provada i en funcionament.
Inclou: Replanteig i traçat en el parament suport de la situació de l'aparell. Col·locació, anivellació i fixació dels elements de suport. Anivellació, aplomat i col·locació de l'aparell. Connexió a la xarxa d'aigua freda i a la xarxa d'evacuació.
Criteri d'amidament de projecte: Nombre d'unitats previstes, segons documentació gràfica de Projecte.
Criteri de mesura d'obra: Es mesurarà el nombre d'unitats realment col·locades segons especificacions de Projecte.

| Codi | Ut | Descripció | Rendiment | Preu | Import |
|---|---|---|---|---|---|
| mt30fue010b | U | Font d'aigua, mural, de 185x300x260 mm, amb carcassa d'acer inoxidable AISI 304, aixeta sortidor amb regulació de l'altura de raig, vàlvula de desguàs i peto posterior per a fixació mural. (material) | 1.000 | 1585.43 | 1585.43 |
| mt37sve010a | U | Vàlvula d'esfera de llautó niquelat per roscar de 3/8". (material) | 1.000 | 4.17 | 4.17 |
| op00ato010 |  | Tornavís. | 1.000 | 0.00 | 0.00 |
| op00tal010 |  | Trepant. | 1.000 | 0.00 | 0.00 |
| mo107 | h | Ajudant lampista. (mà d'obra) | 0.240 | 25.25 | 6.06 |
| % | % | Costos directes complementaris | 2 % | 1595.66 | 31.91 |
|  |  | Costos directes |  |  | 1627.57 |
