# Marquesina fotovoltaica per a cobertura de vehicles, en aparcament exterior

- Propietat de l'arxiu: CYPE INGENIEROS, S.A.
- Format: FIEBDC-3/2002
- Divisa: EUR
- Costos indirectes: 3.00 %
- IVA: 21.00 %

## U Urbanització interior de la parcel·la

### UC Aparcaments

#### UCF Cobertes fotovoltaiques

**UCF015** U Marquesina fotovoltaica per a cobertura de vehicles, en aparcament exterior.
Marquesina fotovoltaica per a cobertura de vehicles, en aparcament exterior, de 8x5 m i 8,4 kW de potència total instal·lada, composta de kit d'estructura, d'acer galvanitzat format per pilars, bigues i corretges, amb unions cargolades en obra, de 2,5 m d'altura lliure en la part baixa, amb un angle d'inclinació d'11° i 7 m de distància entre centres de pilars i coberta de 14 mòduls solars fotovoltaics de cèl·lules de silici monocristal·lí, potència màxima (Wp) 600 W, tensió a màxima potència (Vmp) 45,24 V, intensitat a màxima potència (Imp) 13,27 A, tensió en circuit obert (Voc) 54,71 V, intensitat de curtcircuit (Isc) 14,04 A, eficiència 21,42%, 156 cèl·lules de 182x91 mm, vidre exterior trempat de 3,2 mm d'espessor, capa adhesiva d'etilvinilacetat (EVA), capa posterior de polifluorur de vinil, polièster i polifluorur de vinil (TPT), marc d'alumini anoditzat, temperatura de treball -40°C fins 85°C, dimensions 2472x1134x35 mm, resistència a la càrrega del vent 245 kg/m², resistència a la càrrega de la neu 551 kg/m², pes 30,85 kg, amb caixa de connexions amb díodes, cables i connectors. Inclús accessoris, cargols, elements d'ancoratge i material de connexionat elèctric.
Criteri de valoració econòmica: El preu no inclou l'excavació de la fonamentació ni la formació de la fonamentació.
Inclou: Replanteig i marcat d'eixos de pilars. Muntatge de l'estructura metàl·lica. Aplomat. Col·locació i fixació dels mòduls solars fotovoltaics. Connexionat i comprovació del seu correcte funcionament.
Criteri d'amidament de projecte: Nombre d'unitats previstes, segons documentació gràfica de Projecte.
Criteri de mesura d'obra: Es mesurarà el nombre d'unitats realment executades segons especificacions de Projecte.

| Codi | Ut | Descripció | Rendiment | Preu | Import |
|---|---|---|---|---|---|
| mt07mag010a | U | Kit d'estructura, d'acer galvanitzat format per pilars, bigues i corretges, amb unions cargolades en obra, de 2,5 m d'altura lliure en la part baixa, amb un angle d'inclinació d'11° i 7 m de distància entre centres de pilars, per a la formació de marquesina a una aigua de 8x5 m, amb accessoris, cargolam i elements d'ancoratge. (material) | 1.000 | 1672.00 | 1672.00 |
| mt35sol028tt | U | Mòdul solar fotovoltaic de cèl·lules de silici monocristal·lí, potència màxima (Wp) 600 W, tensió a màxima potència (Vmp) 45,24 V, intensitat a màxima potència (Imp) 13,27 A, tensió en circuit obert (Voc) 54,71 V, intensitat de curtcircuit (Isc) 14,04 A, eficiència 21,42%, 156 cèl·lules de 182x91 mm, vidre exterior trempat de 3,2 mm d'espessor, capa adhesiva d'etilvinilacetat (EVA), capa posterior de polifluorur de vinil, polièster i polifluorur de vinil (TPT), marc d'alumini anoditzat, temperatura de treball -40°C fins 85°C, dimensions 2472x1134x35 mm, resistència a la càrrega del vent 245 kg/m², resistència a la càrrega de la neu 551 kg/m², pes 30,85 kg, amb caixa de connexions amb díodes, cables i connectors. (material) | 14.000 | 232.80 | 3259.20 |
| mo047 | h | Oficial 1ª muntador d'estructura metàl·lica. (mà d'obra) | 4.795 | 28.39 | 136.13 |
| mo094 | h | Ajudant muntador d'estructura metàl·lica. (mà d'obra) | 4.795 | 25.25 | 121.07 |
| mo003 | h | Oficial 1ª electricista. (mà d'obra) | 6.714 | 29.34 | 196.99 |
| mo102 | h | Ajudant electricista. (mà d'obra) | 6.714 | 25.25 | 169.53 |
| % | % | Costos directes complementaris | 4 % | 5554.92 | 222.20 |
|  |  | Costos directes |  |  | 5777.12 |
