# Desmuntatge de caixa de persiana

- Propietat de l'arxiu: CYPE Ingenieros S.A.
- Format: FIEBDC-3/2016
- Programa: Generador de preus de la construcció. CYPE Ingenieros, S.A.
- Data: 06/06/2025
- Divisa: EUR
- Costos indirectes: 3 %
- IVA: 21 %

## D Demolicions

### DL Fusteria, vidres i proteccions solars

#### DLS Proteccions solars

**DLS041** m Desmuntatge de caixa de persiana.
Desmuntatge de caixa de persiana, de PVC, amb mitjans manuals, sense deteriorar els elements constructius als quals està subjecte, i càrrega manual sobre camió o contenidor.
Criteri de valoració econòmica: El preu inclou el desmuntatge dels accessoris i dels elements de fixació.
Inclou: Desmuntatge de l'element. Retirada i apilament del material desmuntat. Neteja de les restes de l'obra. Càrrega manual del material desmuntat i restes de l'obra sobre camió o contenidor.
Criteri d'amidament de projecte: Longitud mesurada segons documentació gràfica de Projecte.
Criteri de mesura d'obra: S'amidarà la longitud realment desmuntada segons especificacions de Projecte.

| Codi | Ut | Descripció | Rendiment | Preu | Import |
|---|---|---|---|---|---|
| mo017 | h | Oficial 1ª fuster. (mà d'obra) | 0.144 | 30.19 | 4.347 |
| mo058 | h | Ajudant fuster. (mà d'obra) | 0.144 | 26.6 | 3.830 |
| % | % | Costos directes complementaris | 2 % | 8.177 | 0.164 |
|  |  | Costos directes |  |  | 8.341 |

Residus:
- demolició: ruo170203 Plàstic. (component de residu); rendiment 6 kg; Codi LER 17 02 03; Massa de l'element 1 kg; Volum 0.001667 m3
