# Unitat interior, sistema aire-aigua multi-split

- Propietat de l'arxiu: CYPE Ingenieros S.A.
- Format: FIEBDC-3/2016
- Programa: Generador de preus de la construcció. CYPE Ingenieros, S.A.
- Data: 13/06/2024
- Divisa: EUR
- Costos indirectes: 3 %
- IVA: 21 %

## I Instal·lacions

### IC Calefacció, refrigeració, climatització i A.C.S.

#### ICV Unitats centralitzades per a calefacció, refrigeració, climatització i A.C.S.

**ICV072** U Unitat interior, sistema aire-aigua multi-split
Unitat interior per a sistema multi-split, per a calefacció, potència calorífica 14 kW, per a gas R-410A i R-134a, dimensions 705x600x695 mm, pressió sonora en mode normal/silenciós: 45/43 dBA, pes 144 kg, diàmetre de connexió de la canonada de líquid 3/8", diàmetre de connexió de la canonada de gas 5/8", índex de capacitat 125, rang de temperatura de sortida d'aigua per a calefacció des de 25 fins a 80°C, rang de temperatura de sortida d'aigua per a producció d'A.C.S. des de 45 fins a 75°C. Totalment muntat, connexionat i posat en marxa per l'empresa instal·ladora per a la comprovació del seu correcte funcionament.
Inclou: Replanteig de l'equip. Col·locació i fixació de l'equip i els seus accessoris. Connexionat amb les xarxes de conducció d'aigua i elèctrica i de recollida de condensats. Posada en marxa.
Criteri d'amidament de projecte: Nombre d'unitats previstes, segons documentació gràfica de Projecte.
Criteri de mesura d'obra: Es mesurarà el nombre d'unitats realment executades segons especificacions de Projecte.

| Codi | Ut | Descripció | Rendiment | Preu | Import |
|---|---|---|---|---|---|
| mt42dai370b | U | Unitat interior per a sistema multi-split, per a calefacció, potència calorífica 14 kW, per a gas R-410A i R-134a, dimensions 705x600x695 mm, pressió sonora en mode normal/silenciós: 45/43 dBA, pes 144 kg, diàmetre de connexió de la canonada de líquid 3/8", diàmetre de connexió de la canonada de gas 5/8", índex de capacitat 125, rang de temperatura de sortida d'aigua per a calefacció des de 25 fins a 80°C, rang de temperatura de sortida d'aigua per a producció d'A.C.S. des de 45 fins a 75°C. (material) | 1 | 5592.6 | 5592.600 |
| mt37sve010e | U | Vàlvula d'esfera de llautó niquelat per roscar de 1 1/4". (material) | 2 | 16.78 | 33.560 |
| mo005 | h | Oficial 1ª instal·lador de climatització. (mà d'obra) | 2.038 | 29.34 | 59.795 |
| mo104 | h | Ajudant instal·lador de climatització. (mà d'obra) | 2.038 | 25.25 | 51.460 |
| % | % | Costos directes complementaris | 2 % | 5737.415 | 114.748 |
|  |  | Costos directes |  |  | 5852.163 |

## Recursos

**mt37sve010e** U Vàlvula d'esfera de llautó niquelat per roscar de 1 1/4"
Dades tècniques: Cost energètic 1282.649 MJ; Emissió de CO2 86.201 kg
Residus:
- embalatge: re150101 Envasos de paper i cartró. (component de residu); rendiment 0.072 kg; Codi LER 15 01 01; Massa de l'element 1 kg; Volum 0.001333 m3
