# Interruptor magnètic automàtic, modular

- Propietat de l'arxiu: CYPE Ingenieros S.A.
- Format: FIEBDC-3/2016
- Programa: Generador de preus de la construcció. CYPE Ingenieros, S.A.
- Data: 13/06/2024
- Divisa: EUR
- Costos indirectes: 3 %
- IVA: 21 %

## I Instal·lacions

### IE Elèctriques

#### IEX Aparellatge

**IEX052** U Interruptor magnètic automàtic, modular.
Interruptor automàtic magnètic, tripolar (3P), intensitat nominal 25 A, poder de tall 25 kA, corba MA, de 54x94x78,5 mm, grau de protecció IP20, muntatge sobre carril DIN (35 mm). Totalment muntat, connexionat i provat.
Inclou: Muntatge i connexionat de l'element.
Criteri d'amidament de projecte: Nombre d'unitats previstes, segons documentació gràfica de Projecte.
Criteri de mesura d'obra: Es mesurarà el nombre d'unitats realment executades segons especificacions de Projecte.

| Codi | Ut | Descripció | Rendiment | Preu | Import |
|---|---|---|---|---|---|
| mt35ase838pp | U | Interruptor automàtic magnètic, tripolar (3P), intensitat nominal 25 A, poder de tall 25 kA, corba MA, de 54x94x78,5 mm, grau de protecció IP20, muntatge sobre carril DIN (35 mm), segons UNE-EN 60947-2. (material) | 1 | 275.26 | 275.260 |
| mo003 | h | Oficial 1ª electricista. (mà d'obra) | 0.36 | 29.34 | 10.562 |
| % | % | Costos directes complementaris | 2 % | 285.822 | 5.716 |
|  |  | Costos directes |  |  | 291.538 |

## Recursos

**mt35ase838pp** U Interruptor automàtic magnètic
Dades tècniques: Cost energètic 35.242 MJ; Emissió de CO2 1.885 kg
Residus:
- embalatge: re150101 Envasos de paper i cartró. (component de residu); rendiment 0.038 kg; Codi LER 15 01 01; Massa de l'element 1 kg; Volum 0.001333 m3
