# Aïllament acústic a soroll aeri sobre fals sostre, amb panells d'aglomerat de suro expandit

- Propietat de l'arxiu: CYPE Ingenieros S.A.
- Format: FIEBDC-3/2016
- Programa: Generador de preus de la construcció. CYPE Ingenieros, S.A.
- Data: 13/06/2024
- Divisa: EUR
- Costos indirectes: 3 %
- IVA: 21 %

## N Aïllaments e impermeabilitzacions

### NB Aïllaments acústics

#### NBT Falsos sostres

**NBT030** m² Aïllament acústic a soroll aeri sobre fals sostre, amb panells d'aglomerat de suro expandit.
Aïllament acústic a soroll aeri sobre fals sostre, amb panell d'aglomerat de suro expandit, de 60 mm d'espessor, de 1000x500 mm, color negre, d'entre 105 i 125 kg/m³ de densitat, resistència tèrmica 1,5 m²K/W, conductivitat tèrmica 0,04 W/(mK), factor de resistència a la difusió del vapor d'aigua entre 7 i 14, Euroclasse E de reacció al foc, segons UNE-EN 13501-1, resistència a compressió >= 100 kPa.
Criteri de valoració econòmica: El preu no inclou el fals sostre.
Inclou: Tall i ajust de l'aïllament. Col·locació de l'aïllament.
Criteri d'amidament de projecte: Superfície mesurada segons documentació gràfica de Projecte.
Criteri de mesura d'obra: Es mesurarà la superfície realment executada segons especificacions de Projecte.

| Codi | Ut | Descripció | Rendiment | Preu | Import |
|---|---|---|---|---|---|
| mt16acs010pa | m² | Panell d'aglomerat de suro expandit, de 60 mm d'espessor, de 1000x500 mm, color negre, d'entre 105 i 125 kg/m³ de densitat, resistència tèrmica 1,5 m²K/W, conductivitat tèrmica 0,04 W/(mK), factor de resistència a la difusió del vapor d'aigua entre 7 i 14, Euroclasse E de reacció al foc, segons UNE-EN 13501-1, resistència a compressió >= 100 kPa; segons UNE-EN 13170. (material) | 1.05 | 23.61 | 24.791 |
| mo054 | h | Oficial 1ª muntador d'aïllaments. (mà d'obra) | 0.092 | 29.34 | 2.699 |
| mo101 | h | Ajudant muntador d'aïllaments. (mà d'obra) | 0.092 | 25.28 | 2.326 |
| % | % | Costos directes complementaris | 2 % | 29.816 | 0.596 |
|  |  | Costos directes |  |  | 30.412 |

Residus:
- col·locació: mt16acs010pa; factor de residu 0.024

## Recursos

**mt16acs010pa** m² Panell d'aglomerat de suro expandit
Dades tècniques: Cost energètic 469.458 MJ; Emissió de CO2 -11.704 kg; Codi LER 17 06 04; Massa de l'element 6.9 kg; Volum 0.0115 m3
Residus:
- embalatge: re170203 Plàstic. (component de residu); rendiment 0.034 kg; Codi LER 17 02 03; Massa de l'element 1 kg; Volum 0.001667 m3
