# Sistema multifunció "CHOVA" d'impermeabilització i aïllament tèrmic de coberta plana

- Propietat de l'arxiu: CYPE Ingenieros S.A.
- Format: FIEBDC-3/2016
- Programa: Generador de preus de la construcció. CYPE Ingenieros, S.A.
- Data: 13/06/2024
- Divisa: EUR
- Costos indirectes: 3 %
- IVA: 21 %

## N Aïllaments e impermeabilitzacions

### NM Sistemes multifunció

#### NMQ Cobertes

**NMQ010** m² Sistema multifunció "CHOVA" d'impermeabilització i aïllament tèrmic de coberta plana.
Sistema multifunció ChovATERM XPS POL PY 30 "CHOVA" d'impermeabilització i aïllament tèrmic de coberta plana, format per panell rígid de poliestirè extrudit, ChovAFOAM 300 M "CHOVA", segons UNE-EN 13164, de superfície llisa i mecanitzat lateral de mitja mossa, de 50 mm d'espessor, resistència a compressió >= 300 kPa, resistència tèrmica 1,5 m²K/W, conductivitat tèrmica 0,034 W/(mK), amb làmina de betum modificat amb elastòmer SBS, LBM(SBS)-30-FP, POLITABER POL PY 30. Col·locació en obra: amb fixacions mecàniques.
Inclou: Neteja i preparació de la superfície suport. Replanteig i tall dels panells. Col·locació dels panells. Fixació dels panells.
Criteri d'amidament de projecte: Superfície mesurada en projecció horitzontal, segons documentació gràfica de Projecte, des de les cares interiors dels ampits o plastrons perimetrals que la limiten.
Criteri de mesura d'obra: Es mesurarà, en projecció horitzontal, la superfície realment executada segons especificacions de Projecte, des de les cares interiors dels ampits o plastrons perimetrals que la limiten.

| Codi | Ut | Descripció | Rendiment | Preu | Import |
|---|---|---|---|---|---|
| mt16pxc020ga | m² | Panell rígid de poliestirè extrudit, ChovAFOAM 300 M "CHOVA", segons UNE-EN 13164, de superfície llisa i mecanitzat lateral de mitja mossa, de 50 mm d'espessor, resistència a compressió >= 300 kPa, resistència tèrmica 1,5 m²K/W, conductivitat tèrmica 0,034 W/(mK), amb làmina de betum modificat amb elastòmer SBS, LBM(SBS)-30-FP, POLITABER POL PY 30, Euroclasse E de reacció al foc segons UNE-EN 13501-1, amb codi de designació XPS-EN 13164-T1-CS(10/Y)300-DLT(2)5-DS(TH)-WL(T)0,7. (material) | 1.08 | 23.69 | 25.585 |
| mt16pxc021a | U | Fixació mecànica formada per tac i cargol de 60 mm de longitud i 6 mm de diàmetre, amb volandera. (material) | 8 | 0.24 | 1.920 |
| mo054 | h | Oficial 1ª muntador d'aïllaments. (mà d'obra) | 0.12 | 29.34 | 3.521 |
| mo101 | h | Ajudant muntador d'aïllaments. (mà d'obra) | 0.12 | 25.28 | 3.034 |
| % | % | Costos directes complementaris | 2 % | 34.060 | 0.681 |
|  |  | Costos directes |  |  | 34.741 |
