# Extradossat autoportant de plaques de silicat càlcic

- Propietat de l'arxiu: CYPE Ingenieros S.A.
- Format: FIEBDC-3/2016
- Programa: Generador de preus de la construcció. CYPE Ingenieros, S.A.
- Data: 05/07/2024
- Divisa: EUR
- Costos indirectes: 3 %
- IVA: 21 %

## R Revestiments i extradossats

### RR Extradossats

#### RRS De plaques de silicat càlcic

**RRS005** m² Extradossat autoportant de plaques de silicat càlcic.
Extradossat autoportant lliure, amb resistència al foc EI 120, segons UNE-EN 1364-1, de 98 mm d'espessor, format per placa de silicat càlcic tipus tallafoc de 25 mm d'espessor, formant sandvitx amb una placa tipus tallafoc de 25 mm d'espessor, cargolades directament a una estructura autoportant d'acer galvanitzat formada per canals horitzontals, sòlidament fixats al terra i al sostre i muntants verticals de 48 mm i 0,6 mm d'espessor amb una modulació de 600 mm i amb disposició reforçada "H", muntats sobre canals al costat del parament vertical. Inclús fixacions per a l'ancoratge de canals i muntants metàl·lics; cargols per a la fixació de les plaques; pasta per al tractament de junts i massilla intumescent.
Criteri de valoració econòmica: El preu inclou la resolució de trobades i punts singulars, però no inclou l'aïllament a col·locar entre les plaques i el parament.
Inclou: Replanteig i traçat en el forjat inferior i en el superior dels perfils. Col·locació i fixació dels muntants sobre els elements horitzontals. Tall de les plaques. Fixació de les plaques. Tractament de junts.
Criteri d'amidament de projecte: Superfície mesurada segons documentació gràfica de Projecte, sense duplicar cantonades ni encontres.
Criteri de mesura d'obra: Es mesurarà la superfície realment executada segons especificacions de Projecte, sense duplicar cantonades ni encontres.

| Codi | Ut | Descripció | Rendiment | Preu | Import |
|---|---|---|---|---|---|
| mt12psg070c | m | Canal de perfil d'acer galvanitzat de 48 mm d'amplada, segons UNE-EN 14195. (material) | 0.8 | 1.31 | 1.048 |
| mt12psg060c | m | Muntant de perfil d'acer galvanitzat de 48 mm d'amplada, segons UNE-EN 14195. (material) | 4 | 1.58 | 6.320 |
| mt12plo010an | m² | Placa de silicat càlcic, de 1200x2500 mm i 25 mm de gruix, amb les vores quadrades; Euroclasse A1 de reacció al foc, segons UNE-EN 13501-1. (material) | 2.1 | 33.55 | 70.455 |
| mt12psg081d | U | Cargol autoperforant 3,5x35 mm. (material) | 10 | 0.01 | 0.100 |
| mt12psg081g | U | Cargol autoperforant 4,2x70 mm. (material) | 20 | 0.03 | 0.600 |
| mt12psg220 | U | Fixació composta per tac i cargol 5x27. (material) | 2 | 0.06 | 0.120 |
| mt12ppo010a | kg | Pasta de segellament. (material) | 0.25 | 1.67 | 0.418 |
| mt41php030g | U | Cartutx de 310 ml de massilla intumescent monocomponent, a base de resines acríliques, amb propietats ignífugues, color blanc, Euroclasse D-s2, d0 de reacció al foc, segons UNE-EN 13501-1, apta per a ser pintada, classe Y1, segons EOTA TR024. (material) | 0.2 | 6.91 | 1.382 |
| mo053 | h | Oficial 1ª muntador de prefabricats interiors. (mà d'obra) | 0.569 | 29.34 | 16.694 |
| mo100 | h | Ajudant muntador de prefabricats interiors. (mà d'obra) | 0.569 | 25.28 | 14.384 |
| % | % | Costos directes complementaris | 2 % | 111.521 | 2.230 |
|  |  | Costos directes |  |  | 113.751 |

Residus:
- col·locació: mt12psg070c Canal de perfil d'acer galvanitzat de 48 mm d'amplada, segons UNE-EN 14195; factor de residu 0.0187621
- col·locació: mt12psg060c Muntant de perfil d'acer galvanitzat de 48 mm d'amplada, segons UNE-EN 14195; factor de residu 0.0176845
- col·locació: mt12plo010an; factor de residu 0.024
- col·locació: mt12psg081d Cargol autoperforant 3,5x35 mm; factor de residu 0.00526316
- col·locació: mt12psg081g Cargol autoperforant 4,2x70 mm; factor de residu 0.00515152
- col·locació: mt12ppo010a Pasta de segellament; factor de residu 0.0075
- col·locació: mt41php030g; factor de residu 0.055

## Recursos

**mt12psg070c** m Canal de perfil d'acer galvanitzat de 48 mm d'amplada, segons UNE-EN 14195
Dades tècniques: Cost energètic 77.382 MJ; Emissió de CO2 2.373 kg; Codi LER 17 04 05; Massa de l'element 0.58 kg; Volum 0.000276 m3
Residus:
- embalatge: re170203 Plàstic. (component de residu); rendiment 0.005 kg; Codi LER 17 02 03; Massa de l'element 1 kg; Volum 0.001667 m3

**mt12psg060c** m Muntant de perfil d'acer galvanitzat de 48 mm d'amplada, segons UNE-EN 14195
Dades tècniques: Cost energètic 77.405 MJ; Emissió de CO2 2.374 kg; Codi LER 17 04 05; Massa de l'element 0.58 kg; Volum 0.000276 m3
Residus:
- embalatge: re170203 Plàstic; rendiment 0.005 kg

**mt12plo010an** m² Placa de silicat càlcic
Dades tècniques: Cost energètic 461.187 MJ; Emissió de CO2 30.317 kg; Codi LER 17 09 04; Massa de l'element 21.7 kg; Volum 0.014467 m3
Residus:
- embalatge: re170203 Plàstic; rendiment 0.032 kg

**mt12psg081d** U Cargol autoperforant 3,5x35 mm
Dades tècniques: Cost energètic 0.019 MJ; Emissió de CO2 0.002 kg; Codi LER 17 04 05; Massa de l'element 0.0019 kg
Residus:
- embalatge: re150101 Envasos de paper i cartró. (component de residu); rendiment 0.001 kg; Codi LER 15 01 01; Massa de l'element 1 kg; Volum 0.001333 m3

**mt12psg081g** U Cargol autoperforant 4,2x70 mm
Dades tècniques: Cost energètic 0.033 MJ; Emissió de CO2 0.003 kg; Codi LER 17 04 05; Massa de l'element 0.0033 kg; Volum 0.000002 m3
Residus:
- embalatge: re150101 Envasos de paper i cartró; rendiment 0.001 kg

**mt12ppo010a** kg Pasta de segellament
Dades tècniques: Cost energètic 13.573 MJ; Emissió de CO2 0.475 kg; Codi LER 17 08 02; Massa de l'element 1 kg; Volum 0.001 m3
Residus:
- embalatge: re170203 Plàstic; rendiment 0.028 kg

**mt41php030g** U Cartutx de 310 ml de massilla intumescent monocomponent
Dades tècniques: Cost energètic 37.186 MJ; Emissió de CO2 1.557 kg; Codi LER 17 09 04; Massa de l'element 0.496 kg; Volum 0.000331 m3
Residus:
- embalatge: re170203 Plàstic; rendiment 0.1 kg
