# Revestiment amb morter de calç sense additius. Sistema Tradicional "COM-CAL"

- Propietat de l'arxiu: CYPE Ingenieros S.A.
- Format: FIEBDC-3/2016
- Programa: Generador de preus de la construcció. CYPE Ingenieros, S.A.
- Data: 13/06/2024
- Divisa: EUR
- Costos indirectes: 3 %
- IVA: 21 %

## R Revestiments i extradossats

### RU Sistemes de revestiment amb morters industrials per a arrebossat i enlluït

#### RUL Morters naturals de calç sense additius

**RUL021** m² Revestiment amb morter de calç sense additius. Sistema Tradicional "COM-CAL".
Revestiment amb morter de calç sense additius, sobre suport de fàbrica ceràmica, sistema Tradicional Tricapa "COM-CAL". CAPA DE REGULARITZACIÓ: aplicació manual de morter natural de calç sense additius, COM-CAL Restaura "COM-CAL", tipus GP CSII W0, segons UNE-EN 998-1, color blanc, de 12 mm d'espessor, reglejat, amb acabat remolinat. CAPA BASE: aplicació manual de morter de calç sense additius, amb àrid de marbre, de granulometria compresa entre 0,35 i 0,7 mm, COM-CAL Tradicional "COM-CAL", tipus CR CSII W0, segons UNE-EN 998-1, color blanc, de 4 mm d'espessor, amb acabat remolinat. CAPA D'ACABAT: aplicació manual de morter de calç sense additius, amb pols de marbre, amb granulometria de fins a 0,5 mm de diàmetre, COM-CAL Tradicional "COM-CAL", tipus CR CSII W0, segons UNE-EN 998-1, color blanc, de 2 mm d'espessor, en una capa, amb acabat planxat.
Inclou: Col·locació de regles i corretges. Col·locació de tocs. Formació de mestres. Aplicació de la capa de regularització. Aplicació de la capa base. Aplicació de la capa d'acabat.
Criteri d'amidament de projecte: Superfície mesurada segons documentació gràfica de Projecte.
Criteri de mesura d'obra: Es mesurarà la superfície realment executada segons especificacions de Projecte.

| Codi | Ut | Descripció | Rendiment | Preu | Import |
|---|---|---|---|---|---|
| mt08aaa010a | m³ | Aigua. (material) | 0.324 | 1.5 | 0.486 |
| mt28mco010c | kg | Morter natural de calç sense additius, COM-CAL Restaura "COM-CAL", tipus GP CSII W0, segons UNE-EN 998-1, per a ús en interiors o en exteriors, de color blanc, compost per calç hidràulica natural tipus NHL 3,5, segons UNE-EN 459-1, putzolanes i àrids seleccionats, subministrat en sacs. (material) | 18 | 0.3 | 5.400 |
| mt28mco050m | kg | Morter de calç sense additius, COM-CAL Tradicional "COM-CAL", tipus CR CSII W0, segons UNE-EN 998-1, per a ús en interiors o en exteriors, de color blanc, compost per calç hidràulica natural tipus CL 90-S PL, segons UNE-EN 459-1, àrid de marbre, de granulometria compresa entre 0,35 i 0,7 mm i pigments inorgànics, subministrat en sacs. (material) | 8 | 0.62 | 4.960 |
| mt28mco050i | kg | Morter de calç sense additius, COM-CAL Tradicional "COM-CAL", tipus CR CSII W0, segons UNE-EN 998-1, per a ús en interiors o en exteriors, de color blanc, compost per calç hidràulica natural tipus CL 90-S PL, segons UNE-EN 459-1, pols de marbre, amb granulometria de fins a 0,5 mm de diàmetre i pigments inorgànics, subministrat en sacs. (material) | 4 | 0.62 | 2.480 |
| mo039 | h | Oficial 1ª revocador. (mà d'obra) | 1.918 | 28.42 | 54.510 |
| mo079 | h | Ajudant revocador. (mà d'obra) | 1.918 | 25.28 | 48.487 |
| mo111 | h | Peó especialitzat revocador. (mà d'obra) | 1.036 | 25.02 | 25.921 |
| % | % | Costos directes complementaris | 2 % | 142.244 | 2.845 |
|  |  | Costos directes |  |  | 145.089 |

## Recursos

**mt08aaa010a** m³ Aigua
Dades tècniques: Cost energètic 60.000 MJ; Emissió de CO2 30.000 kg
