# Informe de reconeixement

- Propietat de l'arxiu: CYPE INGENIEROS, S.A.
- Format: FIEBDC-3/2002
- Divisa: EUR
- Costos indirectes: 3.00 %
- IVA: 21.00 %

## 0 Actuacions prèvies

### 0E Pressa de mostres i assaigs per a estudi de patologies

#### 0EH Assajos d'informació del formigó endurit

**0EH100** U Informe de reconeixement.
Informe de reconeixement sobre els resultats obtinguts en assaig d'extracció de testimonis, realitzat per laboratori acreditat a l'àrea tècnica corresponent.
Inclou: Realització de l'informe.
Criteri d'amidament de projecte: Nombre d'unitats previstes, segons documentació gràfica de Projecte.
Criteri de mesura d'obra: Es mesurarà el nombre d'unitats realment executades segons especificacions de Projecte.

| Codi | Ut | Descripció | Rendiment | Preu | Import |
|---|---|---|---|---|---|
| mt49tei030a | U | Informe de reconeixement sobre els resultats obtinguts en assaig d'extracció de testimonis, realitzat per laboratori acreditat a l'àrea tècnica corresponent. (material) | 1.000 | 172.79 | 172.79 |
| % | % | Costos directes complementaris | 2 % | 172.79 | 3.46 |
|  |  | Costos directes |  |  | 176.25 |
