# Embalatge de mobiliari

- Propietat de l'arxiu: CYPE INGENIEROS, S.A.
- Format: FIEBDC-3/2002
- Divisa: EUR
- Costos indirectes: 3.00 %
- IVA: 21.00 %

## 0 Actuacions prèvies

### 0M Equipament

#### 0ME Embalatge

**0ME011** m³ Embalatge de mobiliari.
Subministrament i col·locació de làmines de polietilè transparent, film alveolar i caixes de cartró, per a embalatge de mobiliari (aproximadament 2 u/m³), per a transport fins al lloc d'emmagatzematge. Inclús grànuls de poliestirè expandit per a les caixes, cinta autoadhesiva, i recollida i càrrega de restes sobre camió o contenidor.
Inclou: Embalatge del mobiliari. Neteja i retirada de restes a contenidor.
Criteri d'amidament de projecte: Volum mesurat segons documentació gràfica de Projecte.
Criteri de mesura d'obra: Es mesurarà el volum realment executat segons especificacions de Projecte.

| Codi | Ut | Descripció | Rendiment | Preu | Import |
|---|---|---|---|---|---|
| mt32war020 | m² | Làmina de polietilè transparent, de 0,2 mm d'espessor. (material) | 2.117 | 0.17 | 0.36 |
| mt32war050 | m² | Film alveolar per a embalar. (material) | 2.117 | 0.59 | 1.25 |
| mt32war030 | m | Cinta plàstica autoadhesiva. (material) | 2.419 | 0.04 | 0.10 |
| mt32war040 | m² | Cartó arrissat per a embalatge. (material) | 1.050 | 0.33 | 0.35 |
| mt32war070 | kg | Grànuls de poliestirè expandit, de 10 kg/m³ de densitat, de granulometria compresa entre 2 i 3 mm, per a protecció i embalatge. (material) | 0.105 | 6.27 | 0.66 |
| mo113 | h | Peó ordinari construcció. (mà d'obra) | 0.740 | 23.81 | 17.62 |
| % | % | Costos directes complementaris | 2 % | 20.34 | 0.41 |
|  |  | Costos directes |  |  | 20.75 |
