# Reomplert de rases i pous, en interior d'edifici

- Propietat de l'arxiu: CYPE INGENIEROS, S.A.
- Format: FIEBDC-3/2002
- Divisa: EUR
- Costos indirectes: 3.00 %
- IVA: 21.00 %

## A Condicionament del terreny

### AD Moviment de terres en edificació

#### ADR Rebliments i compactacions

**ADR040** m³ Reomplert de rases i pous, en interior d'edifici.
Reomplert de rases i pous sota solera de formigó, prèviament demolida, amb tot-u natural calcari, i compactació en tongades successives de 25 cm d'espessor màxim amb safata vibrant de guiat manual, fins a assolir una densitat seca no inferior al 95% de la màxima obtinguda en l'assaig Proctor Modificat, realitzat segons UNE 103501.
Criteri de valoració econòmica: El preu no inclou la realització de l'assaig Proctor Modificat.
Inclou: Transport i descàrrega del material de reblert a peu de tall. Estesa del material de reblert en tongades d'espessor uniforme. Humectació o dessecació de cada tongada. Compactació.
Criteri d'amidament de projecte: Volum mesurat sobre els plànols de perfils transversals del Projecte, que defineixen el moviment de terres a realitzar en obra.
Criteri de mesura d'obra: Es mesurarà, en perfil compactat, el volum realment executat segons especificacions de Projecte, sense incloure els increments per excessos d'excavació no autoritzats.

| Codi | Ut | Descripció | Rendiment | Preu | Import |
|---|---|---|---|---|---|
| mt01zah010a | t | Tot-u natural calcari. (material) | 2.200 | 10.00 | 22.00 |
| mq04dua020b | h | Dúmper de descàrrega frontal de 2 t de càrrega útil. (maquinària) | 0.116 | 10.38 | 1.20 |
| mq02rod010d | h | Safata vibrant de guiat manual, de 300 kg, amplada de treball 70 cm, reversible. (maquinària) | 0.174 | 7.16 | 1.25 |
| mq02cia020j | h | Camió cisterna, de 8 m³ de capacitat. (maquinària) | 0.012 | 118.90 | 1.43 |
| mo113 | h | Peó ordinari construcció. (mà d'obra) | 0.131 | 23.81 | 3.12 |
| % | % | Costos directes complementaris | 2 % | 29.00 | 0.58 |
|  |  | Costos directes |  |  | 29.58 |
