# Demolició de columna de pedra

- Propietat de l'arxiu: CYPE INGENIEROS, S.A.
- Format: FIEBDC-3/2002
- Divisa: EUR
- Costos indirectes: 3.00 %
- IVA: 21.00 %

## D Demolicions

### DE Estructures

#### DEC Pedreria

**DEC030** m Demolició de columna de pedra.
Demolició de columna de pedra picada de més de 2500 cm² de secció, amb mitjans manuals i càrrega manual sobre camió o contenidor.
Inclou: Demolició de l'element. Fragmentació dels enderrocs en peces manejables. Retirada i arreplegat de enderrocs. Neteja de les restes de l'obra. Càrrega manual d'enderrocs sobre camió o contenidor.
Criteri d'amidament de projecte: Longitud mesurada segons documentació gràfica de Projecte.
Criteri de mesura d'obra: S'amidarà la longitud realment enderrocada segons especificacions de Projecte.

| Codi | Ut | Descripció | Rendiment | Preu | Import |
|---|---|---|---|---|---|
| mo112 | h | Peó especialitzat construcció. (mà d'obra) | 7.062 | 24.59 | 173.65 |
| mo113 | h | Peó ordinari construcció. (mà d'obra) | 7.062 | 23.81 | 168.15 |
| % | % | Costos directes complementaris | 2 % | 341.80 | 6.84 |
|  |  | Costos directes |  |  | 348.64 |
