# Demolició de pilar de formigó armat

- Propietat de l'arxiu: CYPE INGENIEROS, S.A.
- Format: FIEBDC-3/2002
- Divisa: EUR
- Costos indirectes: 3.00 %
- IVA: 21.00 %

## D Demolicions

### DE Estructures

#### DEH Formigó

**DEH030** m³ Demolició de pilar de formigó armat.
Demolició de pilar de formigó armat, amb mitjans manuals, martell pneumàtic i equip de oxitall, i càrrega manual sobre camió o contenidor.
Inclou: Demolició de l'element. Cort de les armadures. Fragmentació dels enderrocs en peces manejables. Retirada i arreplegat de enderrocs. Neteja de les restes de l'obra. Càrrega manual d'enderrocs sobre camió o contenidor.
Criteri d'amidament de projecte: Volum mesurat segons documentació gràfica de Projecte.
Criteri de mesura d'obra: S'amidarà el volum realment enderrocat segons especificacions de Projecte.

| Codi | Ut | Descripció | Rendiment | Preu | Import |
|---|---|---|---|---|---|
| mq05mai030 | h | Martell pneumàtic. (maquinària) | 6.955 | 4.57 | 31.78 |
| mq05pdm110 | h | Compressor portàtil dièsel mitja pressió 10 m³/min. (maquinària) | 3.478 | 7.75 | 26.95 |
| mq08sol010 | h | Equip d'oxitall, amb acetilè com combustible i oxigen com comburent. (maquinària) | 1.739 | 8.25 | 14.35 |
| mo019 | h | Oficial 1ª soldador. (mà d'obra) | 2.230 | 30.13 | 67.19 |
| mo112 | h | Peó especialitzat construcció. (mà d'obra) | 8.922 | 25.67 | 229.03 |
| mo113 | h | Peó ordinari construcció. (mà d'obra) | 7.435 | 24.86 | 184.83 |
| % | % | Costos directes complementaris | 2 % | 554.13 | 11.08 |
|  |  | Costos directes |  |  | 565.21 |
