# Connector clavat

- Propietat de l'arxiu: CYPE INGENIEROS, S.A.
- Format: FIEBDC-3/2002
- Divisa: EUR
- Costos indirectes: 3.00 %
- IVA: 21.00 %

## E Estructures

### EH Formigó armat

#### EHX Lloses mixtes

**EHX020** U Connector clavat.
Connector d'acer galvanitzat de 110 mm d'altura, per a la seva utilització sobre bigues metàl·liques en lloses mixtes de 12 cm de cantell mínim; fixat amb claus d'acer galvanitzat mitjançant clavadora a pólvora.
Inclou: Replanteig i disposició del connector. Fixació del connector amb claus, mitjançant clavadora a pólvora.
Criteri d'amidament de projecte: Nombre d'unitats previstes, segons documentació gràfica de Projecte.
Criteri de mesura d'obra: Es mesurarà el nombre d'unitats realment executades segons especificacions de Projecte.

| Codi | Ut | Descripció | Rendiment | Preu | Import |
|---|---|---|---|---|---|
| mt07cem010e | U | Connector en "L", d'acer galvanitzat, de 110 mm d'altura, per a fixar a estructura d'acer mitjançant clavament. (material) | 1.000 | 4.00 | 4.00 |
| mt07cem020 | U | Clau d'acer galvanitzat, per aplicació amb pistola. (material) | 2.000 | 0.49 | 0.98 |
| mt07cem030 | U | Cartutx de pólvora per a fixació per tir amb clavadora. (material) | 2.000 | 0.37 | 0.74 |
| op00cla020 |  | Clavadora a pólvora. | 1.000 | 0.00 | 0.00 |
| mo047 | h | Oficial 1ª muntador d'estructura metàl·lica. (mà d'obra) | 0.030 | 28.39 | 0.85 |
| % | % | Costos directes complementaris | 2 % | 6.57 | 0.13 |
|  |  | Costos directes |  |  | 6.70 |
