# Obertura de fissura

- Propietat de l'arxiu: CYPE INGENIEROS, S.A.
- Format: FIEBDC-3/2002
- Divisa: EUR
- Costos indirectes: 3.00 %
- IVA: 21.00 %

## E Estructures

### EH Formigó armat

#### EHY Reparacions

**EHY061** m Obertura de fissura.
Obertura en V de fissura en element de formigó, amb mola angular equipada amb disc de tall de diamant, fins a arribar a un ample i profunditat aproximats de 10 mm, a fi d'incrementar l'adherència del material de segellat al suport, permetent-se així el confinament del material de segellat.
Inclou: Tall i preparació de la fissura.
Criteri d'amidament de projecte: Longitud mesurada segons documentació gràfica de Projecte.
Criteri de mesura d'obra: Es mesurarà la longitud realment executada segons especificacions de Projecte.

| Codi | Ut | Descripció | Rendiment | Preu | Import |
|---|---|---|---|---|---|
| op00amo010 |  | Mola o radial. | 1.000 | 0.00 | 0.00 |
| mo112 | h | Peó especialitzat construcció. (mà d'obra) | 0.222 | 24.59 | 5.46 |
| % | % | Costos directes complementaris | 2 % | 5.46 | 0.11 |
|  |  | Costos directes |  |  | 5.57 |
