# Mur estructural de bales de palla col·locades en entramat lleuger de fusta. Sistema CUT

- Propietat de l'arxiu: CYPE INGENIEROS, S.A.
- Format: FIEBDC-3/2002
- Divisa: EUR
- Costos indirectes: 3.00 %
- IVA: 21.00 %

## E Estructures

### EM Fusta

#### EMI Sistemes "in situ" de construccions amb fusta i palla

**EMI010** m³ Mur estructural de bales de palla col·locades en entramat lleuger de fusta. Sistema CUT.
Mur estructural exterior, de 47 cm d'espessor, de bales de palla d'arròs, blat i sègol, de 37x47x120 cm, densitat entre 115 i 120 kg/m³ i una humitat relativa menor de 15%, sense llavors, embalades mecànicament amb cordons de lligat amb càrrega de ruptura > 120 kPa; col·locació en filades i a pressió, amb llates de fusta serrada per a palets cargolades als muntants d'un entramat lleuger de fusta, segons sistema CUT. Inclús làmina altament transpirable impermeable a l'aigua de pluja, per a protecció temporal de les bales de palla enfront dels agents atmosfèrics.
Criteri de valoració econòmica: El preu no inclou l'entramat lleuger de fusta, la resolució de cantonades, l'execució i el segellat dels junts, el revestiment ni el cèrcol perimetral.
Inclou: Descàrrega en obra. Aplec en la zona designada. Tall i raspallat de les bales de palla. Col·locació de les bales de palla per filades. Travament de les bales de palla. Tall dels cordons de lligat. Resolució de cantonades i trobades. Col·locació de la làmina de protecció. Retirada de la làmina de protecció.
Criteri d'amidament de projecte: Volum mesurat segons documentació gràfica de Projecte, deduint tots els buits.
Criteri de mesura d'obra: Es mesurarà el volum realment executat segons especificacions de Projecte.

| Codi | Ut | Descripció | Rendiment | Preu | Import |
|---|---|---|---|---|---|
| mt07emi010a | U | Bala de palla d'arròs, blat i sègol, de 37x47x120 cm, densitat entre 115 i 120 kg/m³ i una humitat relativa menor de 15%, sense llavors, embalada mecànicament amb cordons de lligat amb càrrega de ruptura > 120 kPa, Euroclasse E de reacció al foc segons UNE-EN 13501-1. (material) | 5.000 | 2.10 | 10.50 |
| mt07emi020a | m³ | Fusta serrada de pi silvestre (Pinus sylvestris) procedent d'Espanya per a palets, de varies dimensions, amb tractament fungicida i amb un contingut d'humitat inferior al 22%, segons UNE-EN 12246 (material) | 0.016 | 350.00 | 5.60 |
| mt15mbv040 | m² | Làmina altament transpirable impermeable a l'aigua de pluja, de polietilè d'alta densitat (PEAD/HDPE), de 0,4 mm d'espessor i 124 g/m², de 0,02 m de gruix d'aire equivalent enfront de la difusió de vapor d'aigua, segons UNE-EN 1931, estanquitat a l'aigua classe W1 segons UNE-EN 1928, Euroclasse E de reacció al foc, segons UNE-EN 13501-1, subministrada en rotllos de 1,50x50 m, segons UNE-EN 13859-2. (material) | 0.400 | 2.00 | 0.80 |
| mo048 | h | Oficial 1ª muntador d'estructura de fusta. (mà d'obra) | 1.108 | 28.39 | 31.46 |
| mo095 | h | Ajudant muntador d'estructura de fusta. (mà d'obra) | 2.216 | 25.25 | 55.95 |
| % | % | Costos directes complementaris | 2 % | 104.31 | 2.09 |
|  |  | Costos directes |  |  | 106.40 |
