# Sistema ETICS Traditerm Ceramic "GRUPO PUMA" d'aïllament tèrmic per l'exterior de façanes. Revestiment amb peces de gres de porcellana. Col·locació en capa fina

- Propietat de l'arxiu: CYPE INGENIEROS, S.A.
- Format: FIEBDC-3/2002
- Divisa: EUR
- Costos indirectes: 3.00 %
- IVA: 21.00 %

## F Façanes i particions

### FS Façanes ETICS

#### FSC Revestiment ceràmic

**FSC020** m² Sistema ETICS Traditerm Ceramic "GRUPO PUMA" d'aïllament tèrmic per l'exterior de façanes. Revestiment amb peces de gres de porcellana. Col·locació en capa fina.
Aïllament tèrmic per l'exterior de façanes, de fàbrica ceràmica, de maó silicocalcari o de bloc de formigó, amb el sistema Traditerm Ceramic "GRUPO PUMA", amb DIT núm. 605, compost per: panell rígid de poliestirè expandit, Traditerm Panel EPS "GRUPO PUMA", segons UNE-EN 13163, de superfície llisa i mecanitzat lateral recte, de color blanc, de 60 mm d'espessor, fixat al suport amb morter Traditerm "GRUPO PUMA", aplicat manualment i fixacions mecàniques amb tac d'expansió de polietilè amb clau d'acer Traditerm H1 "GRUPO PUMA"; dues capes de regularització, cadascuna d'elles composta per morter Traditerm "GRUPO PUMA", aplicat manualment, armat amb malla de fibra de vidre, antiàlcalis, Traditerm "GRUPO PUMA", de 5x4 mm de llum de malla, de 0,6 mm d'espessor i de 160 g/m² de massa superficial, intercalant entre ambdues una capa del mateix morter per millorar l'adherència, aplicada amb plana dentada; fixació mecànica de la malla de fibra de vidre al suport amb tac d'expansió de polietilè amb clau d'acer Traditerm H1 "GRUPO PUMA". Revestiment amb peces de gres porcellànic esmaltat, acabat polit, de 200x200x10 mm, gamma mitja, capacitat d'absorció d'aigua E<0,5%, grup BIa, segons UNE-EN 14411. COL·LOCACIÓ: en capa fina i mitjançant doble encolat amb adhesiu cimentós millorat, C2 TE S2, segons UNE-EN 12004, altament deformable, amb lliscament reduït i temps obert ampliat Traditerm Ceramic "GRUPO PUMA". REJUNTAT: amb morter de junts cimentós millorat, amb absorció d'aigua reduïda i resistència elevada a l'abrasió, Morcemcolor Plus Flexible "GRUPO PUMA" tipus CG 2 W A, color Blanco, en junts de 3 mm d'espessor. Inclús creuetes de PVC, perfils d'arrencada Traditerm "GRUPO PUMA", d'alumini, perfils per a formació de goterons Traditerm "GRUPO PUMA", de PVC amb malla, perfils de cantó Traditerm "GRUPO PUMA", de PVC amb malla, massilla segelladora monocomponent Pumalastic-Ms "GRUPO PUMA" i cordó d'escuma de polietilè expandit de cel·les tancades per a segellat de junts, minves i ruptures.
Criteri de valoració econòmica: El preu inclou l'execució de les rematades en els trobaments amb paraments, revestiments o altres elements rebuts en la seva superfície.
Inclou: Preparació de la superfície suport. Col·locació de la malla d'arrancada. Col·locació del perfil d'arrencada. Tall i preparació de l'aïllament. Col·locació de l'aïllament sobre el parament. Escatat de tota la superfície. Col·locació de la resta de perfils. Resolució dels punts singulars. Aplicació del morter base i col·locació de la malla de fibra de vidre en la capa de regularització. Replanteig dels nivells, de la disposició de peces i dels junts. Tall i encaixonat de les peces. Preparació i aplicació del material de col·locació. Formació de juntes de moviment. Col·locació de les peces. Rejuntat. Segellat de junts. Eliminació i neteja del material sobrant. Neteja final de la façana.
Criteri d'amidament de projecte: Superfície mesurada segons documentació gràfica de Projecte, deduint els buits de superfície major de 1 m², afegint a canvi la superfície de la part interior del buit, corresponent al desenvolupament de brancals i llindes.
Criteri de mesura d'obra: Es mesurarà la superfície realment executada segons especificacions de Projecte, deduint els buits de superfície major de 1 m², afegint a canvi la superfície de la part interior del buit, corresponent al desenvolupament de brancals i llindes.

| Codi | Ut | Descripció | Rendiment | Preu | Import |
|---|---|---|---|---|---|
| mt28mop080x | m | Perfil d'arrencada Traditerm "GRUPO PUMA" d'alumini, de 60 mm d'amplada, amb goteró, per anivellació i suport dels panells aïllants dels sistemes d'aïllament tèrmic per l'exterior sobre la línia de sòcol; inclús kit de fixació per a perfil. (material) | 0.170 | 5.99 | 1.02 |
| mt28mop030ha | kg | Morter tipus GP W2, segons UNE-EN 998-1 Traditerm "GRUPO PUMA", impermeable a l'aigua de pluja, permeable al vapor d'aigua i no propagador de la flama, per a aplicar amb llana, per adherir els panells aïllants i com capa base, previ pastat amb aigua. (material) | 13.500 | 0.77 | 10.40 |
| mt16pep010dd | m² | Panell rígid de poliestirè expandit, Traditerm Panel EPS "GRUPO PUMA", segons UNE-EN 13163, de superfície llisa i mecanitzat lateral recte, de color blanc, de 60 mm d'espessor, amb resistència a l'envelliment i permeable al vapor d'aigua, resistència tèrmica 1,58 m²K/W, conductivitat tèrmica 0,038 W/(mK), Euroclasse E de reacció al foc segons UNE-EN 13501-1. (material) | 1.050 | 9.52 | 10.00 |
| mt16pep110x | U | Tac d'expansió de polietilè Traditerm H1 "GRUPO PUMA", de 115 mm de longitud, amb clau d'acer, per fixació de plaques aïllants. (material) | 10.000 | 0.43 | 4.30 |
| mt28mop050e | m² | Malla de fibra de vidre, antiàlcalis, Traditerm "GRUPO PUMA", de 5x4 mm de llum de malla, de 0,6 mm d'espessor, de 160 g/m² de massa superficial i de 1,1x50 m, per armar morters. (material) | 2.200 | 1.68 | 3.70 |
| mt28mop090b | m | Perfil de PVC amb malla de fibra de vidre antiàlcalis, Traditerm "GRUPO PUMA", per a formació de goterons. (material) | 0.170 | 5.20 | 0.88 |
| mt28mop070d | m | Perfil de cantonada Traditerm "GRUPO PUMA" de PVC amb malla, per a reforç de cantells. (material) | 0.300 | 1.43 | 0.43 |
| mt09mcp007c | kg | Adhesiu cimentós millorat, C2 TE S2, segons UNE-EN 12004, altament deformable, amb lliscament reduït i temps obert ampliat Traditerm Ceramic "GRUPO PUMA", color blanc, de dos components, a base de conglomerants minerals, àrids seleccionats i resines en dispersió, per a la col·locació en capa fina de peces ceràmiques, en revestiments exteriors, especialment en façanes. (material) | 6.500 | 2.33 | 15.15 |
| mt19abp100ecba | m² | Peces de gres porcellànic esmaltat, acabat polit, de 200x200x10 mm, gamma mitja, capacitat d'absorció d'aigua E<0,5%, grup BIa, segons UNE-EN 14411. (material) | 1.050 | 16.54 | 17.37 |
| mt09mcp020ga | kg | Morter de junts cimentós millorat, amb absorció d'aigua reduïda i resistència elevada a l'abrasió, Morcemcolor Plus Flexible "GRUPO PUMA", tipus CG2 W A, segons UNE-EN 13888, color Blanco, per junts de 2 a 15 mm, a base de ciment d'alta resistència, àrids seleccionats, additius especials i pigments, amb efecte antifloridura, antiverdet i preventiu de les eflorescències, hidrorepel·lent, especial per a rejuntat de tot tipus de peces ceràmiques i pedres naturals en zones de proliferació de microorganismes. (material) | 0.500 | 1.50 | 0.75 |
| mt18acc100a | U | Kit de creuetes de PVC per garantir un gruix dels junts entre peces d'entre 1 i 20 mm, en revestiments i paviments ceràmics. (material) | 0.350 | 2.40 | 0.84 |
| mt15bas010a | m | Cordó de polietilè expandit de cel·les tancades, de secció circular de 6 mm de diàmetre, per al replè de fons de junt. (material) | 0.170 | 0.06 | 0.01 |
| mt15igp101a | U | Cartutx de massilla monocomponent a base de polímers híbrids, Pumalastic-Ms "GRUPO PUMA", de 290 cm³, amb duresa Shore A aproximada de 40, segons UNE-EN ISO 868 i elongació a ruptura >= 550%, segons UNE-EN ISO 8339. (material) | 0.020 | 8.02 | 0.16 |
| mo054 | h | Oficial 1ª muntador d'aïllaments. (mà d'obra) | 0.131 | 29.34 | 3.84 |
| mo101 | h | Ajudant muntador d'aïllaments. (mà d'obra) | 0.131 | 25.28 | 3.31 |
| mo024 | h | Oficial 1ª enrajolador. (mà d'obra) | 1.834 | 28.42 | 52.12 |
| mo062 | h | Ajudant enrajolador. (mà d'obra) | 1.310 | 25.28 | 33.12 |
| % | % | Costos directes complementaris | 2 % | 157.40 | 3.15 |
|  |  | Costos directes |  |  | 160.55 |
