# Neteja de façanes amb làser

- Propietat de l'arxiu: CYPE INGENIEROS, S.A.
- Format: FIEBDC-3/2002
- Divisa: EUR
- Costos indirectes: 3.00 %
- IVA: 21.00 %

## F Façanes i particions

### FZ Neteja i tractaments superficials

#### FZD Neteges específiques

**FZD020** m² Neteja de façanes amb làser.
Neteja de façana de fàbrica de maçoneria en mal estat de conservació, mitjançant desincrustació fotònica de brutícia per microressonància superficial usant equip de radiació làser amb panell de control per a regulació de la freqüència i potència del llamp, sistema de refrigeració i manipulador làser, aplicant el tractament per franges horitzontals completes, amb vols, cornises i sortints. Fins i tot proves prèvies necessàries per a ajustar els paràmetres de la neteja i evitar danys en els materials, transport, muntatge i desmuntatge d'equip; apilament, retirada i càrrega de restes generades sobre camió o contenidor; considerant un grau de complexitat alt.
Inclou: Muntatge i preparació de l'equip. Realització de proves per a ajustament dels paràmetres de neteja. Aplicació de la radiació làser. Desmuntatge de l'equip. Neteja de la superfície suport. Retirada i apilament de les restes generades. Càrrega de les restes generades sobre camió o contenidor.
Criteri d'amidament de projecte: Superfície mesurada segons documentació gràfica de Projecte.
Criteri de mesura d'obra: Es mesurarà la superfície realment executada segons especificacions de Projecte.

| Codi | Ut | Descripció | Rendiment | Preu | Import |
|---|---|---|---|---|---|
| mq08war100 | h | Desincrustació fotònica de brutícia per microressonància superficial usant equip de radiació làser amb panell de control per a regulació de la freqüència i potència del llamp, sistema de refrigeració i manipulador làser, aplicat en elements de pedra natural per operari especialitzat. (maquinària) | 3.582 | 65.67 | 235.23 |
| mo020 | h | Oficial 1ª construcció. (mà d'obra) | 2.902 | 28.42 | 82.47 |
| % | % | Costos directes complementaris | 2 % | 317.70 | 6.35 |
|  |  | Costos directes |  |  | 324.05 |
