# Folrat de conductes d'instal·lacions, en coberta plana, de fàbrica

- Propietat de l'arxiu: CYPE INGENIEROS, S.A.
- Format: FIEBDC-3/2002
- Divisa: EUR
- Costos indirectes: 3.00 %
- IVA: 21.00 %

## H Acabaments i ajudes

### HF Folrats

#### HFI De conductes

**HFI030** U Folrat de conductes d'instal·lacions, en coberta plana, de fàbrica.
Folrat de conductes d'instal·lacions, en coberta plana, de 0,25 m² de secció i 1 m d'altura, realitzat amb fàbrica de maó ceràmic foradat per revestir, rebuda i esquerdejada exteriorment amb morter de ciment, industrial, M-5.
Inclou: Replanteig i traçat en el sostre dels envans a realitzar. Col·locació i aplomat de mires de referència. Col·locació dels maons, prèviament humits, per filades senceres. Repàs de juntes i neteja. Arrebossat de la superfície.
Criteri d'amidament de projecte: Nombre d'unitats previstes, segons documentació gràfica de Projecte.
Criteri de mesura d'obra: Es mesurarà el nombre d'unitats realment executades segons especificacions de Projecte.

| Codi | Ut | Descripció | Rendiment | Preu | Import |
|---|---|---|---|---|---|
| mt04lcc010c | U | Maó ceràmic buit (totxana), per revestir, 29x14x9 cm, per a ús en fàbrica protegida (peça P), densitat 805 kg/m³, segons UNE-EN 771-1. (material) | 70.000 | 0.35 | 24.50 |
| mt08aaa010a | m³ | Aigua. (material) | 0.026 | 1.50 | 0.04 |
| mt09mif010ca | t | Morter industrial per a obra de paleta, de ciment, color gris, categoria M-5 (resistència a compressió 5 N/mm²), subministrat en sacs, segons UNE-EN 998-2. (material) | 0.129 | 53.48 | 6.90 |
| op00amo010 |  | Mola o radial. | 1.000 | 0.00 | 0.00 |
| mo020 | h | Oficial 1ª construcció. (mà d'obra) | 0.909 | 28.42 | 25.83 |
| mo077 | h | Ajudant construcció. (mà d'obra) | 0.943 | 25.28 | 23.84 |
| % | % | Costos directes complementaris | 2 % | 81.11 | 1.62 |
|  |  | Costos directes |  |  | 82.73 |
