# Marc de buit de façana, de poliestirè expandit

- Propietat de l'arxiu: CYPE INGENIEROS, S.A.
- Format: FIEBDC-3/2002
- Divisa: EUR
- Costos indirectes: 3.00 %
- IVA: 21.00 %

## H Acabaments i ajudes

### HR Acabats de façana

#### HRE De poliestirè expandit

**HRE050** m Marc de buit de façana, de poliestirè expandit.
Marc de buit de façana, de poliestirè expandit amb recobriment de morter acrílic, de 155x65 mm; rebut amb morter adhesiu; i segellat dels junts entre peces i de les unions amb els murs amb adhesiu a base de poliuretà. Inclús puntes metàl·liques per a la fixació provisional de les peces a la superfície suport.
Criteri de valoració econòmica: El preu no inclou el revestiment.
Inclou: Preparació de la superfície de recolzament. Replanteig de les peces. Tall de les peces. Aplicació del morter. Col·locació, aplomat, anivellació i alineació de les peces. Segellat de junts. Col·locació de les puntes metàl·liques. Escatat dels junts. Retirada de les puntes metàl·liques. Neteja.
Criteri d'amidament de projecte: Longitud mesurada pel més gran desenvolupament lineal, segons documentació gràfica de Projecte.
Criteri de mesura d'obra: Es mesurarà pel seu major desenvolupament lineal, la longitud realment executada segons especificacions de Projecte, incloent la longitud que pogués perdre's en biaixos.

| Codi | Ut | Descripció | Rendiment | Preu | Import |
|---|---|---|---|---|---|
| mt28bau010a | kg | Morter adhesiu, compost per ciment, lligants orgànics, àrid de 0,6 mm de grandària màxima i additius, per a adherir i reforçar els panells aïllants, i com capa base, previ pastat amb aigua. (material) | 1.470 | 1.25 | 1.84 |
| mt20rpe010b | m | Marc de buit de façana, de poliestirè expandit amb recobriment de morter acrílic, de 155x65 mm, subministrat en peces de fins a 1,22 m de longitud. (material) | 1.050 | 20.58 | 21.61 |
| mt20wwa031 | U | Cartutx de 310 cm³ d' adhesiu a base de poliuretà, impermeable. (material) | 0.250 | 17.57 | 4.39 |
| mt08var070 | kg | Puntes metàl·liques de cap ample. (material) | 0.200 | 7.90 | 1.58 |
| mt28mop310ma | kg | Morter acrílic, color blanc, compost per resines acríliques, pigments minerals i additius orgànics i inorgànics, antifloridura i antiverdet, permeable al vapor d'aigua i amb resistència a l'envelliment, a la contaminació urbana i als rajos UV, per a revestiment de paraments exteriors. (material) | 0.100 | 3.82 | 0.38 |
| op00amo010 |  | Mola o radial. | 1.000 | 0.00 | 0.00 |
| mo020 | h | Oficial 1ª construcció. (mà d'obra) | 0.349 | 28.42 | 9.92 |
| mo113 | h | Peó ordinari construcció. (mà d'obra) | 0.697 | 23.81 | 16.60 |
| % | % | Costos directes complementaris | 2 % | 56.32 | 1.13 |
|  |  | Costos directes |  |  | 57.45 |
