# Unitat interior d'aire condicionat, de casset

- Propietat de l'arxiu: CYPE INGENIEROS, S.A.
- Format: FIEBDC-3/2002
- Divisa: EUR
- Costos indirectes: 3.00 %
- IVA: 21.00 %

## I Instal·lacions

### IB Sistemes de climatització

#### IBB Sistema VRF (Bosch)

**IBB100** U Unitat interior d'aire condicionat, de casset.
Unitat interior d'aire condicionat, de casset de 4 vies, sistema Bosch 5000 VRF, per a gas R-410A, alimentació monofàsica (230V/50Hz), model C4W28-1 "BOSCH", potència frigorífica nominal 2,8 kW (temperatura de bulb sec de l'aire interior 27°C i de l'aire exterior 35°C, temperatura de bulb humit de l'aire interior 19°C), potència calorífica nominal 3,2 kW (temperatura de bulb sec de l'aire interior 20°C i de l'aire exterior 7°C, temperatura de bulb humit de l'aire exterior 6°C), consum elèctric nominal 0,08 kW, pressió sonora a velocitat baixa 30 dBA, cabal d'aire a velocitat alta 764 m³/h, de 230x840x840 mm i 21,5 kg, amb panell decoratiu, de 54,5x950x950 mm i 6 kg, vàlvula d'expansió electrònica, orientació automàtica de les lamel·les deflectores (distribució uniforme de l'aire), amb possibilitat de tancar una o dues vies d'impulsió per facilitar la instal·lació en angles i passadissos, presa d'aire exterior, filtre, preses per a distribució per conducte rectangular, bomba de drenatge i control remot sense fil, model IRC. Inclús elements per a suspensió del sostre.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42bos056a | U | Unitat interior d'aire condicionat, de casset de 4 vies, sistema Bosch 5000 VRF, per a gas R-410A, alimentació monofàsica (230V/50Hz), model C4W28-1 "BOSCH", potència frigorífica nominal 2,8 kW (temperatura de bulb sec de l'aire interior 27°C i de l'aire exterior 35°C, temperatura de bulb humit de l'aire interior 19°C), potència calorífica nominal 3,2 kW (temperatura de bulb sec de l'aire interior 20°C i de l'aire exterior 7°C, temperatura de bulb humit de l'aire exterior 6°C), consum elèctric nominal 0,08 kW, pressió sonora a velocitat baixa 30 dBA, cabal d'aire a velocitat alta 764 m³/h, de 230x840x840 mm i 21,5 kg, amb panell decoratiu, de 54,5x950x950 mm i 6 kg, vàlvula d'expansió electrònica, orientació automàtica de les lamel·les deflectores (distribució uniforme de l'aire), amb possibilitat de tancar una o dues vies d'impulsió per facilitar la instal·lació en angles i passadissos, presa d'aire exterior, filtre, preses per a distribució per conducte rectangular, bomba de drenatge i control remot sense fil, model IRC. (material) | 1.000 | 1390.00 | 1390.00 |
| mt42www090 | U | Kit de suports per a suspensió del sostre, format per quatre varetes roscades d'acer galvanitzat, amb els seus tacs, rosques i volanderes corresponents. (material) | 1.000 | 22.00 | 22.00 |
| mo005 | h | Oficial 1ª instal·lador de climatització. (mà d'obra) | 1.287 | 29.34 | 37.76 |
| mo104 | h | Ajudant instal·lador de climatització. (mà d'obra) | 1.287 | 25.25 | 32.50 |
| % | % | Costos directes complementaris | 2 % | 1482.26 | 29.65 |
|  |  | Costos directes |  |  | 1511.91 |
