# Cuina a llenya

- Propietat de l'arxiu: CYPE INGENIEROS, S.A.
- Format: FIEBDC-3/2002
- Divisa: EUR
- Costos indirectes: 3.00 %
- IVA: 21.00 %

## I Instal·lacions

### IC Calefacció, refrigeració, climatització i A.C.S.

#### ICH Xemeneies, llars, cuines, cassets insertables i estufes

**ICH050** U Cuina a llenya.
Cuina a llenya amb producció d'aigua calenta, potència tèrmica nominal total 15,2 kW (potència tèrmica a l'aire 6,1 kW i potència tèrmica a l'aigua 9,1 kW), rendiment 81,6%, volum de calefacció, calculat amb un requisit de 40 W/m³, 380 m³, revestiment d'acer color vermell, ventilació per convecció natural, amb possibilitat d'alimentació d'un sistema de calefacció per radiadors o per terra radiant o de producció d'A.C.S., composta de llar de ferro colat, cristall ceràmic resistent als 800°C, calaix de cendres, aire primari i aire secundari regulables manualment, sacseja-graella d'accionament exterior, placa de fosa per cuinar amb anelles extraïbles, forn per cuinar d'acer inoxidable amb graella cromada, sistema de circulació d'aigua calenta amb bomba i vas d'expansió i vidre de seguretat per a nens. Inclús accessoris de connexió al conducte d'evacuació dels productes de la combustió, sense incloure aquest conducte. Totalment muntada i connexionada.
Inclou: Replanteig de la cuina. Presentació dels elements. Muntatge de la cuina i els seus accessoris. Connexió al conducte d'evacuació.
Criteri d'amidament de projecte: Nombre d'unitats previstes, segons documentació gràfica de Projecte.
Criteri de mesura d'obra: Es mesurarà el nombre d'unitats realment executades segons especificacions de Projecte.

| Codi | Ut | Descripció | Rendiment | Preu | Import |
|---|---|---|---|---|---|
| mt38arc060dg | U | Cuina a llenya amb producció d'aigua calenta, potència tèrmica nominal total 15,2 kW (potència tèrmica a l'aire 6,1 kW i potència tèrmica a l'aigua 9,1 kW), rendiment 81,6%, volum de calefacció, calculat amb un requisit de 40 W/m³, 380 m³, revestiment d'acer color vermell, ventilació per convecció natural, amb possibilitat d'alimentació d'un sistema de calefacció per radiadors o per terra radiant o de producció d'A.C.S., composta de llar de ferro colat, cristall ceràmic resistent als 800°C, calaix de cendres, aire primari i aire secundari regulables manualment, sacseja-graella d'accionament exterior, placa de fosa per cuinar amb anelles extraïbles, forn per cuinar d'acer inoxidable amb graella cromada, sistema de circulació d'aigua calenta amb bomba i vas d'expansió i vidre de seguretat per a nens. (material) | 1.000 | 2193.75 | 2193.75 |
| mt38arc600c | U | Posada en marxa i formació en el maneig de cuina a llenya. (material) | 1.000 | 60.00 | 60.00 |
| mo004 | h | Oficial 1ª calefactor. (mà d'obra) | 1.287 | 29.34 | 37.76 |
| mo103 | h | Ajudant calefactor. (mà d'obra) | 1.287 | 25.25 | 32.50 |
| % | % | Costos directes complementaris | 2 % | 2324.01 | 46.48 |
|  |  | Costos directes |  |  | 2370.49 |
