# Contacte magnètic de gran potència

- Propietat de l'arxiu: CYPE INGENIEROS, S.A.
- Format: FIEBDC-3/2002
- Divisa: EUR
- Costos indirectes: 3.00 %
- IVA: 21.00 %

## I Instal·lacions

### ID Seguretat

#### IDG Contactes magnètics

**IDG020** U Contacte magnètic de gran potència.
Contacte magnètic de gran potència, obertura màxima de la porta o finestra per activar el contacte 75 mm, amb carcassa d'alumini, protecció antiobertura i contacte normalment tancat. Instal·lació en porta o en finestra. Inclús elements de fixació.
Inclou: Replanteig de l'emplaçament. Fixació a la superfície suport. Connexionat i comprovació del seu correcte funcionament.
Criteri d'amidament de projecte: Nombre d'unitats previstes, segons documentació gràfica de Projecte.
Criteri de mesura d'obra: Es mesurarà el nombre d'unitats realment executades segons especificacions de Projecte.

| Codi | Ut | Descripció | Rendiment | Preu | Import |
|---|---|---|---|---|---|
| mt41ing160a | U | Contacte magnètic de gran potència, obertura màxima de la porta o finestra per activar el contacte 75 mm, amb carcassa d'alumini, protecció antiobertura i contacte normalment tancat, per instal·lar en portes i finestres. Inclús elements de fixació. (material) | 1.000 | 64.99 | 64.99 |
| mo006 | h | Oficial 1ª instal·lador de xarxes i equips de detecció i seguretat. (mà d'obra) | 0.258 | 29.34 | 7.57 |
| mo105 | h | Ajudant instal·lador de xarxes i equips de detecció i seguretat. (mà d'obra) | 0.258 | 25.25 | 6.51 |
| % | % | Costos directes complementaris | 2 % | 79.07 | 1.58 |
|  |  | Costos directes |  |  | 80.65 |
