# Interruptor-seccionador

- Propietat de l'arxiu: CYPE INGENIEROS, S.A.
- Format: FIEBDC-3/2002
- Divisa: EUR
- Costos indirectes: 3.00 %
- IVA: 21.00 %

## I Instal·lacions

### IE Elèctriques

#### IEX Aparellatge

**IEX210** U Interruptor-seccionador.
Interruptor-seccionador amb comandament rotatiu, tetrapolar (4P), intensitat nominal 16 A, amb fusible de 16 A, de 105x123x92 mm. Totalment muntat, connexionat i provat.
Inclou: Muntatge i connexionat de l'element.
Criteri d'amidament de projecte: Nombre d'unitats previstes, segons documentació gràfica de Projecte.
Criteri de mesura d'obra: Es mesurarà el nombre d'unitats realment executades segons especificacions de Projecte.

| Codi | Ut | Descripció | Rendiment | Preu | Import |
|---|---|---|---|---|---|
| mt35amc551aa | U | Interruptor-seccionador amb comandament rotatiu, tetrapolar (4P), intensitat nominal 16 A, amb fusible de 16 A, de 105x123x92 mm, segons UNE-EN 60947-3. (material) | 1.000 | 63.18 | 63.18 |
| mo003 | h | Oficial 1ª electricista. (mà d'obra) | 0.901 | 29.34 | 26.44 |
| % | % | Costos directes complementaris | 2 % | 89.62 | 1.79 |
|  |  | Costos directes |  |  | 91.41 |
