# Acoblador de línies KNX

- Propietat de l'arxiu: CYPE INGENIEROS, S.A.
- Format: FIEBDC-3/2002
- Divisa: EUR
- Costos indirectes: 3.00 %
- IVA: 21.00 %

## I Instal·lacions

### IM Domòtiques i immòtiques

#### IMK Components del sistema KNX

**IMK010** U Acoblador de línies KNX.
Acoblador de 2 mòduls, amb aïllament galvànic, per possibilitar l'intercanvi d'informació entre dues línies. Muntatge en carril DIN.
Inclou: Muntatge i connexionat.
Criteri d'amidament de projecte: Nombre d'unitats previstes, segons documentació gràfica de Projecte.
Criteri de mesura d'obra: Es mesurarà el nombre d'unitats realment executades segons especificacions de Projecte.

| Codi | Ut | Descripció | Rendiment | Preu | Import |
|---|---|---|---|---|---|
| mt35dac010a | U | Acoblador de 2 mòduls, amb aïllament galvànic, per a dispositius amb protocol de comunicació KNX, amb borns de connexió i derivació, per a muntatge en carril DIN. (material) | 1.000 | 344.11 | 344.11 |
| mo003 | h | Oficial 1ª electricista. (mà d'obra) | 0.283 | 29.34 | 8.30 |
| mo102 | h | Ajudant electricista. (mà d'obra) | 0.283 | 25.25 | 7.15 |
| mo123 | h | Especialista en la posada en marxa d'instal·lacions. (mà d'obra) | 0.566 | 43.21 | 24.46 |
| % | % | Costos directes complementaris | 2 % | 384.02 | 7.68 |
|  |  | Costos directes |  |  | 391.70 |
