# Segellat de pas de canonada combustible, amb abraçadora intumescent tallafoc, subministrada en rotllos

- Propietat de l'arxiu: CYPE INGENIEROS, S.A.
- Format: FIEBDC-3/2002
- Divisa: EUR
- Costos indirectes: 3.00 %
- IVA: 21.00 %

## I Instal·lacions

### IO Contra incendis

#### IOJ Protecció passiva contra incendis: instal·lacions

**IOJ170** U Segellat de pas de canonada combustible, amb abraçadora intumescent tallafoc, subministrada en rotllos.
Segellat de pas de canonada recta, de PVC, de 32 mm de diàmetre nominal exterior, i d'entre 1,9 i 12,3 mm d'espessor, en mur de 15 cm d'espessor, per a protecció passiva contra incendis i garantir la resistència al foc EI 120, amb segellador acrílic amb propietats ignífugues, color blanc com a material de reomplert, abraçadora intumescent amb propietats ignífugues, de 2580x52x5,6 mm, a cada cara del mur, fixada amb 2 ancoratges mecànics tipus cargol de cap rodó amb estrella interior de sis puntes per a clau Torx, d'acer galvanitzat, 6x40 5, de 6 mm de diàmetre i 40 mm de longitud.
Inclou: Neteja i preparació del parament. Inserció del material de reomplert. Col·locació de les abraçadores al voltant del tub. Tancament de les abraçadores. Fixació de les abraçadores al parament suport.
Criteri d'amidament de projecte: Nombre d'unitats previstes, segons documentació gràfica de Projecte.
Criteri de mesura d'obra: Es mesurarà el nombre d'unitats realment executades segons especificacions de Projecte.

| Codi | Ut | Descripció | Rendiment | Preu | Import |
|---|---|---|---|---|---|
| mt41phi010a | U | Cartutx de 310 ml de segellador acrílic amb propietats ignífugues, color blanc, per a segellat de junts i obertures lineals. (material) | 0.380 | 12.42 | 4.72 |
| mt41phi105a | U | Abraçadora intumescent amb propietats ignífugues, de 2580x52x5,6 mm, per a canonada combustible, subministrada en rotllos, inclús grapes de tancament i ganxos curts de fixació. (material) | 0.116 | 344.35 | 39.94 |
| mt26ahi110a | U | Ancoratge mecànic tipus cargol de cap rodó amb estrella interior de sis puntes per a clau Torx, d'acer galvanitzat, 6x40 5, de 6 mm de diàmetre i 40 mm de longitud, per a fixació sobre elements de formigó, fissurats o no fissurats. (material) | 4.000 | 0.62 | 2.48 |
| mo020 | h | Oficial 1ª construcció. (mà d'obra) | 0.389 | 28.42 | 11.06 |
| % | % | Costos directes complementaris | 2 % | 58.20 | 1.16 |
|  |  | Costos directes |  |  | 59.36 |
