# Cadira salvaescales

- Propietat de l'arxiu: CYPE INGENIEROS, S.A.
- Format: FIEBDC-3/2002
- Divisa: EUR
- Costos indirectes: 3.00 %
- IVA: 21.00 %

## I Instal·lacions

### IT Transport

#### ITS Salvaescales

**ITS030** U Cadira salvaescales.
Cadira remuntadora d'escales, ús interior, per salvar desnivells d'escales rectilínies i pendents fixes. Amb un recorregut màxim de 5 m, una capacitat màxima de càrrega de 125 kg, una velocitat de 0,12 m/s, amb reposabraços, seient i reposapeus plegable, rail d'alumini instal·lat en l'escala mitjançant fixacions als esglaons. Quadre elèctric i dobles circuits elèctrics de protecció, limitadors de velocitat, fre motor electromagnètic i altres dispositius de seguretat segons normativa vigent. Totalment muntada, connexionada i provada.
Inclou: Preparació de la zona de treball. Col·locació de les guies i fixacions. Muntatge de la cadira sobre les guies. Connexionat amb la xarxa elèctrica. Col·locació i connexió de les botoneres i dels sistemes de seguretat.
Criteri d'amidament de projecte: Nombre d'unitats previstes, segons documentació gràfica de Projecte.
Criteri de mesura d'obra: Es mesurarà el nombre d'unitats realment executades segons especificacions de Projecte.

| Codi | Ut | Descripció | Rendiment | Preu | Import |
|---|---|---|---|---|---|
| mt39ses200a | U | Cadira remuntadora d'escales, ús interior, per salvar desnivells d'escales rectilínies i pendents fixes. Amb un recorregut màxim de 5 m, una capacitat màxima de càrrega de 125 kg, una velocitat de 0,12 m/s, amb reposabraços, seient i reposapeus plegable, rail d'alumini instal·lat en l'escala mitjançant fixacions als esglaons. Quadre elèctric i dobles circuits elèctrics de protecció, limitadors de velocitat, fre motor electromagnètic i altres dispositius de seguretat segons normativa vigent. (material) | 1.000 | 5376.00 | 5376.00 |
| mo016 | h | Oficial 1ª instal·lador d'aparells elevadors. (mà d'obra) | 8.075 | 29.34 | 236.92 |
| mo085 | h | Ajudant instal·lador d'aparells elevadors. (mà d'obra) | 8.075 | 25.25 | 203.89 |
| % | % | Costos directes complementaris | 2 % | 5816.81 | 116.34 |
|  |  | Costos directes |  |  | 5933.15 |
