# Reixeta de ventilació de lamel·les fixes d'alumini

- Propietat de l'arxiu: CYPE INGENIEROS, S.A.
- Format: FIEBDC-3/2002
- Divisa: EUR
- Costos indirectes: 3.00 %
- IVA: 21.00 %

## I Instal·lacions

### IV Ventilació

#### IVN Ventilació natural

**IVN110** m² Reixeta de ventilació de lamel·les fixes d'alumini.
Reixeta de ventilació de lamel·les fixes d'alumini anoditzat color natural amb espessor mínim de 15 micres. Inclús cargols.
Inclou: Marcat dels punts de fixació. Col·locació i fixació.
Criteri d'amidament de projecte: Superfície del buit a tancar, mesurada segons documentació gràfica de Projecte.
Criteri de mesura d'obra: Es mesurarà, amb les dimensions del buit, la superfície realment executada segons especificacions de Projecte.

| Codi | Ut | Descripció | Rendiment | Preu | Import |
|---|---|---|---|---|---|
| mt25pce020a | m² | Gelosia de lamel·les fixes d'alumini anoditzat natural. (material) | 1.020 | 34.67 | 35.36 |
| mt23ppb011 | U | Cargol d'acer 19/22 mm. (material) | 4.000 | 0.03 | 0.12 |
| op00ato010 |  | Tornavís. | 1.000 | 0.00 | 0.00 |
| mo018 | h | Oficial 1ª serraller. (mà d'obra) | 0.065 | 28.86 | 1.88 |
| mo059 | h | Ajudant serraller. (mà d'obra) | 0.130 | 25.36 | 3.30 |
| % | % | Costos directes complementaris | 2 % | 40.66 | 0.81 |
|  |  | Costos directes |  |  | 41.47 |
