# Block de porta exterior d'entrada a habitatge, vidriera, d'acer galvanitzat, amb franges verticals, "PUERTAS THT"

- Propietat de l'arxiu: CYPE INGENIEROS, S.A.
- Format: FIEBDC-3/2002
- Divisa: EUR
- Costos indirectes: 3.00 %
- IVA: 21.00 %

## L Fusteria, manyeria, vidres i proteccions solars

### LE Portes d'entrada a habitatge

#### LEA D'acer

**LEA037** U Block de porta exterior d'entrada a habitatge, vidriera, d'acer galvanitzat, amb franges verticals, "PUERTAS THT".
Block de porta exterior d'entrada a habitatge, vidriera, d'una fulla, amb franges verticals fresades, sèrie Saga 100 Cristal, model M 1110 CR "PUERTAS THT", 800x2000 mm de llum i altura de pas, compost per dues xapes d'acer galvanitzat de 1 mm d'espessor, plegades, acoblades i muntades, amb cambra intermèdia replena de poliuretà injectat d'alta densitat, acabat lacat color blanc en les seves cares i caires, amb doble envidriament (vidre interior laminar translúcid de 4+4 mm, cambra d'aire de 14 mm, vidre exterior laminar translúcid de 3+3 mm), bastidor d'acer i marc d'acer galvanitzat de 1,5 mm d'espessor i 100 mm d'amplada amb patilles d'ancoratge a obra, amb pany de seguretat amb tres punts frontals de tancament; sense bastiment de base. Inclús patilles d'ancoratge per a la fixació del bastiment al parament, tapajunts "PUERTAS THT" de 45 mm d'amplada, acabat lacat color blanc i tapeta "PUERTAS THT" de 40 mm d'amplada, acabat lacat color blanc.
Criteri de valoració econòmica: El preu no inclou el rebut en obra de la fusteria.
Inclou: Marcat de punts de fixació. Allotjament i calçat del bastiment en el buit del parament. Col·locació de la fulla. Reomplert de la folgança entre bastiment i parament amb escuma de poliuretà. Col·locació de ferraments de tancament i accessoris. Col·locació de tapajunts i tapetes. Ajustament final. Realització de proves de servei.
Criteri d'amidament de projecte: Nombre d'unitats previstes, segons documentació gràfica de Projecte.
Criteri de mesura d'obra: Es mesurarà el nombre d'unitats realment executades segons especificacions de Projecte.

| Codi | Ut | Descripció | Rendiment | Preu | Import |
|---|---|---|---|---|---|
| mt26pet240eafb | U | Block de porta exterior d'entrada a habitatge, vidriera, d'una fulla, amb franges verticals fresades, sèrie Saga 100 Cristal, model M 1110 CR "PUERTAS THT", 800x2000 mm de llum i altura de pas, compost per dues xapes d'acer galvanitzat de 1 mm d'espessor, plegades, acoblades i muntades, amb cambra intermèdia replena de poliuretà injectat d'alta densitat, acabat lacat color blanc en les seves cares i caires, amb doble envidriament (vidre interior laminar translúcid de 4+4 mm, cambra d'aire de 14 mm, vidre exterior laminar translúcid de 3+3 mm), bastidor d'acer i marc d'acer galvanitzat de 1,5 mm d'espessor i 100 mm d'amplada amb patilles d'ancoratge a obra, amb pany de seguretat amb tres punts frontals de tancament, frontisses d'alta seguretat, antipalanca, manovella corba amb escut de roseta, d'acer inoxidable, pom circular amb escut de roseta, d'acer inoxidable i junt perimetral d'estanquitat de cautxú. (material) | 1.000 | 727.00 | 727.00 |
| mt26pet135s | m | Tapeta "PUERTAS THT" de 40 mm d'amplada, acabat lacat color blanc. (material) | 4.800 | 25.51 | 122.45 |
| mt26pet130g | m | Tapajunts "PUERTAS THT" de 45 mm d'amplada, acabat lacat color blanc. (material) | 4.800 | 24.53 | 117.74 |
| mt22www040 | U | Aerosol de 750 ml d' escuma adhesiva autoexpansiva, elàstica, de poliuretà monocomponent, de 25 kg/m³ de densitat, conductivitat tèrmica 0,0345 W/(mK), 135% d'expansió, elongació fins a ruptura 45% i 7 N/cm² de resistència a tracció, estable de -40°C a 90°C; per a aplicar amb pistola; segons UNE-EN 13165. (material) | 0.100 | 8.37 | 0.84 |
| mo018 | h | Oficial 1ª serraller. (mà d'obra) | 1.632 | 28.86 | 47.10 |
| mo059 | h | Ajudant serraller. (mà d'obra) | 1.348 | 25.36 | 34.19 |
| % | % | Costos directes complementaris | 2 % | 1049.32 | 20.99 |
|  |  | Costos directes |  |  | 1070.31 |
