# Vidre trempat

- Propietat de l'arxiu: CYPE INGENIEROS, S.A.
- Format: FIEBDC-3/2002
- Divisa: EUR
- Costos indirectes: 3.00 %
- IVA: 21.00 %

## L Fusteria, manyeria, vidres i proteccions solars

### LV Vidres

#### LVT Temperats

**LVT010** m² Vidre trempat.
Vidre de silicat sodiocàlcic trempat, incolor, de 4 mm d'espessor, classificació de prestacions 1C3, segons UNE-EN 12600, fixat sobre fusteria amb perfil continu de neoprè.
Inclou: Col·locació del perfil de neoprè en el perímetre de la fulla de vidre. Col·locació de la fulla de vidre en el marc. Senyalització de les fulles.
Criteri d'amidament de projecte: Superfície de fusteria a envidrar, segons documentació gràfica de Projecte, incloent en cada fulla vidriera les dimensions del bastidor.
Criteri de mesura d'obra: S'amidarà la superfície realment executada segons especificacions de Projecte, sumant, per a cadascuna de les peces, la superfície resultant d'arrodonir per excés cadascuna de les seves arestes a múltiples de 30 mm.

| Codi | Ut | Descripció | Rendiment | Preu | Import |
|---|---|---|---|---|---|
| mt21vtt010m | m² | Vidre de silicat sodiocàlcic trempat, incolor, de 4 mm d'espessor, classificació de prestacions 1C3, segons UNE-EN 12600. Segons UNE-EN 12150-1. (material) | 1.006 | 25.05 | 25.20 |
| mt21vva025 | m | Perfil continu de neoprè per a la col·locació del vidre. (material) | 3.334 | 0.90 | 3.00 |
| mt21vva021 | U | Material auxiliar per la col·locació de vidres. (material) | 1.500 | 1.26 | 1.89 |
| mo055 | h | Oficial 1ª vidrier. (mà d'obra) | 0.948 | 28.33 | 26.86 |
| mo110 | h | Ajudant vidrier. (mà d'obra) | 0.948 | 27.26 | 25.84 |
| % | % | Costos directes complementaris | 2 % | 82.79 | 1.66 |
|  |  | Costos directes |  |  | 84.45 |
