# Tancament de vidre trempat

- Propietat de l'arxiu: CYPE INGENIEROS, S.A.
- Format: FIEBDC-3/2002
- Divisa: EUR
- Costos indirectes: 3.00 %
- IVA: 21.00 %

## L Fusteria, manyeria, vidres i proteccions solars

### LV Vidres

#### LVT Temperats

**LVT020** m² Tancament de vidre trempat.
Tancament de vidre trempat, de 10 mm d'espessor, incolor, format per porta abatible d'una fulla, amb fix lateral i fix superior. Inclús perns i punts de gir per a la porta, peces de fixació dels vidres al parament i peces d'unió entre vidres, d'acer inoxidable AISI 304.
Inclou: Fixació de les peces al parament. Col·locació dels vidres fixos. Col·locació de les ferramentes. Col·locació de la porta. Segellat de junts. Senyalització de les fulles.
Criteri d'amidament de projecte: Superfície mesurada segons documentació gràfica de Projecte.
Criteri de mesura d'obra: S'amidarà la superfície realment executada segons especificacions de Projecte, sumant, per a cadascuna de les peces, la superfície resultant d'arrodonir per excés cadascuna de les seves arestes a múltiples de 30 mm.

| Codi | Ut | Descripció | Rendiment | Preu | Import |
|---|---|---|---|---|---|
| mt21vtp010a | m² | Tancament de vidre trempat, de 10 mm d'espessor, incolor, format per porta abatible d'una fulla, amb fix lateral i fix superior, inclús pomel·les i punts de gir per a la porta, peces de fixació dels vidres al parament i peces d'unió entre vidres, d'acer inoxidable AISI 304. (material) | 1.000 | 229.05 | 229.05 |
| mt21vva015a | U | Cartutx de 310 ml de silicona neutra, incolora, duresa Shore A aproximada de 23, segons UNE-EN ISO 868 i recuperació elàstica >=80%, segons UNE-EN ISO 7389. (material) | 0.290 | 5.77 | 1.67 |
| mo055 | h | Oficial 1ª vidrier. (mà d'obra) | 1.354 | 28.33 | 38.36 |
| mo110 | h | Ajudant vidrier. (mà d'obra) | 1.354 | 27.26 | 36.91 |
| % | % | Costos directes complementaris | 2 % | 305.99 | 6.12 |
|  |  | Costos directes |  |  | 312.11 |
