# Drenatge de sòls flotants amb plaques de nòduls de polietilè

- Propietat de l'arxiu: CYPE INGENIEROS, S.A.
- Format: FIEBDC-3/2002
- Divisa: EUR
- Costos indirectes: 3.00 %
- IVA: 21.00 %

## N Aïllaments e impermeabilitzacions

### ND Drenatges

#### NDL Sòls flotants

**NDL010** m² Drenatge de sòls flotants amb plaques de nòduls de polietilè.
Drenatge de sòls flotants amb placa de nòduls, de polietilè d'alta resistència a la compressió amb obertures i canals de drenatge, 120x90 cm, col·locada directament sobre la impermeabilització.
Inclou: Neteja i preparació de la superfície suport. Tall i preparació de la placa drenant. Col·locació de la placa drenant.
Criteri d'amidament de projecte: Superfície mesurada segons documentació gràfica de Projecte.
Criteri de mesura d'obra: Es mesurarà la superfície realment executada segons especificacions de Projecte.

| Codi | Ut | Descripció | Rendiment | Preu | Import |
|---|---|---|---|---|---|
| mt17sch060a | m² | Placa de nòduls, de polietilè d'alta resistència a la compressió amb obertures i canals de drenatge, 120x90 cm, per a tubs de 14 mm de diàmetre, pas del tub múltiple de 7,5 cm, unió entre plaques mitjançant cavalcament d'una fila de nòduls. (material) | 1.000 | 19.29 | 19.29 |
| mo029 | h | Oficial 1ª aplicador de làmines impermeabilitzants. (mà d'obra) | 0.052 | 28.42 | 1.48 |
| mo067 | h | Ajudant aplicador de làmines impermeabilitzants. (mà d'obra) | 0.052 | 25.28 | 1.31 |
| % | % | Costos directes complementaris | 2 % | 22.08 | 0.44 |
|  |  | Costos directes |  |  | 22.52 |
