# Impermeabilització de dipòsit d'aigua amb revestiment sintètic

- Propietat de l'arxiu: CYPE INGENIEROS, S.A.
- Format: FIEBDC-3/2002
- Divisa: EUR
- Costos indirectes: 3.00 %
- IVA: 21.00 %

## N Aïllaments e impermeabilitzacions

### NI Impermeabilitzacions

#### NIA Fosses d'ascensor, depòsits i piscines

**NIA200** m² Impermeabilització de dipòsit d'aigua amb revestiment sintètic.
Impermeabilització de dipòsit d'aigua constituït per mur de superfície llisa de formigó, elements prefabricats de formigó o enlluït de morter ric en ciment, amb dues mans de revestiment continu elàstic impermeabilitzant, acabat setinat, color gris, de 1,2 mm d'espessor mínim; prèvia aplicació d'una mà d'emprimació de dos components, a base de resina epoxi en dispersió aquosa, incolora, acabat setinat. Inclús geotèxtil no teixit de fibres de polièster i massilla tixòtropa, per a la resolució de punts singulars.
Inclou: Neteja i preparació de la superfície. Aplicació de l'emprimació. Resolució dels punts singulars. Aplicació de l'impermeabilitzant.
Criteri d'amidament de projecte: Superfície mesurada segons documentació gràfica de Projecte.
Criteri de mesura d'obra: Es mesurarà la superfície realment executada segons especificacions de Projecte.

| Codi | Ut | Descripció | Rendiment | Preu | Import |
|---|---|---|---|---|---|
| mt15dag500a | l | Emprimació de dos components, a base de resina epoxi en dispersió aquosa, incolora, acabat setinat, per a aplicar amb brotxa, corró o pistola. (material) | 0.200 | 34.97 | 6.99 |
| mt15dag502a | kg | Massilla tixòtropa a base de poliuretà líquid, color gris. (material) | 0.120 | 19.52 | 2.34 |
| mt15dag504a | m² | Geotèxtil no teixit de fibres de polièster, de 100 g/m² de massa superficial i 0,82 mm de gruix, subministrat en rotllos de 0,2x100 m. (material) | 0.100 | 3.08 | 0.31 |
| mt15dag501b | kg | Revestiment continu elàstic impermeabilitzant, a base de resina de poliuretà monocomponent, diòxid de titani, pigments, pigments estenedors seleccionats, acabat setinat, color gris, antifloridura i antiverdet, amb resistència als àlcalis, per a aplicar amb brotxa, corró o pistola. (material) | 2.000 | 15.69 | 31.38 |
| mo032 | h | Oficial 1ª aplicador de productes impermeabilitzants. (mà d'obra) | 0.949 | 28.42 | 26.97 |
| mo070 | h | Ajudant aplicador de productes impermeabilitzants. (mà d'obra) | 0.949 | 25.28 | 23.99 |
| % | % | Costos directes complementaris | 2 % | 91.98 | 1.84 |
|  |  | Costos directes |  |  | 93.82 |
