# Impermeabilització líquida de cobertes planes transitables per a trànsit de vianants. Sistema Morcem Cover "GRUPO PUMA"

- Propietat de l'arxiu: CYPE INGENIEROS, S.A.
- Format: FIEBDC-3/2002
- Divisa: EUR
- Costos indirectes: 3.00 %
- IVA: 21.00 %

## N Aïllaments e impermeabilitzacions

### NL Impermeabilitzacions líquides

#### NLG Cobertes, galeries i balcons

**NLG140** m² Impermeabilització líquida de cobertes planes transitables per a trànsit de vianants. Sistema Morcem Cover "GRUPO PUMA".
Impermeabilització líquida de cobertes planes transitables per a trànsit de vianants. Sistema Morcem Cover UV "GRUPO PUMA" format per dues capes de revestiment continu elàstic impermeabilitzant, Morcem Elastic PM "GRUPO PUMA", color vermell, amb un rendiment de 2,5 kg/m², amb additiu, Morcem Elastic PM Catalizador "GRUPO PUMA", amb un rendiment de 0,14 kg/m², sobre emprimació de dos components, Implarest EPW "GRUPO PUMA"; banda de reforç Bandtec "GRUPO PUMA" de 100 mm d'amplada, composta per una làmina viscoelàstica revestida de geotèxtil no teixit en punts singulars; malla de fibra de vidre, Geotextil PU "GRUPO PUMA", de 100 g/m² de massa superficial en tota la superfície; i realització d'angle còncau, a mitja canya, en la trobada de la coberta amb paraments verticals amb morter reparador, reforçat amb fibres, resistent als sulfats, Morcemrest RF35 "GRUPO PUMA", classe R3, tipus CC, segons UNE-EN 1504-3; acabat amb una mà de vernís elàstic monocomponent, Morcem Elastic PM Barniz UV "GRUPO PUMA", color blanc, amb un rendiment de 0,3 kg/m², amb addició de poliamida micronitzada, Plastitec "GRUPO PUMA".
Inclou: Neteja de la superfície suport. Aplicació de l'emprimació. Armat de la superfície. Resolució dels punts singulars. Aplicació de l'impermeabilitzant. Aplicació de la mà d'acabat.
Criteri d'amidament de projecte: Superfície mesurada en projecció horitzontal, segons documentació gràfica de Projecte, des de les cares interiors dels ampits o plastrons perimetrals que la limiten.
Criteri de mesura d'obra: Es mesurarà, en projecció horitzontal, la superfície realment executada segons especificacions de Projecte, des de les cares interiors dels ampits o plastrons perimetrals que la limiten.

| Codi | Ut | Descripció | Rendiment | Preu | Import |
|---|---|---|---|---|---|
| mt28mrp011b | kg | Morter reparador, reforçat amb fibres, resistent als sulfats, de molt alta resistència mecànica i retracció compensada, Morcemrest RF35 "GRUPO PUMA", amb una resistència a compressió a 28 dies major o igual a 40 N/mm² i un mòdul d'elasticitat major o igual a 17000 N/mm², classe R3, tipus CC, segons UNE-EN 1504-3, Euroclasse A1 de reacció al foc, segons UNE-EN 13501-1, compost per ciments especials, àrids seleccionats, additius i fibres, aplicat en espessors de fins 35 mm en vertical i 75 mm en horitzontal. (material) | 1.500 | 0.71 | 1.07 |
| mt09rep034a | kg | Emprimació de dos components, Implarest EPW "GRUPO PUMA", a base de resina epoxi i un enduridor de poliamina. (material) | 0.200 | 22.90 | 4.58 |
| mt15igp032a | kg | Additiu, Morcem Elastic PM Catalizador "GRUPO PUMA". (material) | 0.140 | 30.58 | 4.28 |
| mt15igp030a | kg | Revestiment continu elàstic impermeabilitzant, Morcem Elastic PM "GRUPO PUMA", color vermell, a base de resina líquida de poliuretà. (material) | 2.500 | 9.26 | 23.15 |
| mt15igp053a | m | Banda de reforç Bandtec "GRUPO PUMA" de 100 mm d'amplada, composta per una làmina viscoelàstica revestida de geotèxtil no teixit. (material) | 0.100 | 4.83 | 0.48 |
| mt15igp040a | m² | Malla de fibra de vidre, Geotextil PU "GRUPO PUMA", de 100 g/m² de massa superficial. (material) | 1.100 | 3.27 | 3.60 |
| mt15igp001a | kg | Poliamida micronitzada, Plastitec "GRUPO PUMA". (material) | 0.024 | 57.84 | 1.39 |
| mt15igp035i | kg | Vernís elàstic monocomponent, Morcem Elastic PM Barniz UV "GRUPO PUMA", color blanc, a base de poliuretà alifàtic i dissolvents, amb resistència als raigs UV. (material) | 0.300 | 36.24 | 10.87 |
| op00tal020 |  | Trepant amb batedora. | 1.000 | 0.00 | 0.00 |
| mo032 | h | Oficial 1ª aplicador de productes impermeabilitzants. (mà d'obra) | 0.346 | 28.42 | 9.83 |
| mo070 | h | Ajudant aplicador de productes impermeabilitzants. (mà d'obra) | 0.346 | 25.28 | 8.75 |
| % | % | Costos directes complementaris | 2 % | 68.00 | 1.36 |
|  |  | Costos directes |  |  | 69.36 |
