# Junt de dilatació en coberta plana transitable, no ventilada. Impermeabilització amb làmines de PVC

- Propietat de l'arxiu: CYPE INGENIEROS, S.A.
- Format: FIEBDC-3/2002
- Divisa: EUR
- Costos indirectes: 3.00 %
- IVA: 21.00 %

## Q Cobertes

### QA Planes transitables, no ventilades

#### QAF Punts singulars

**QAF012** m Junt de dilatació en coberta plana transitable, no ventilada. Impermeabilització amb làmines de PVC.
Junt de dilatació en coberta plana transitable, no ventilada, amb solat flotant aïllant, tipus invertida, sense aïllant tèrmic addicional. Impermeabilització: banda de reforç de làmina impermeabilitzant flexible de PVC-P, (fv), de 1,2 mm d'espessor, amb armadura de vel de fibra de vidre, i amb resistència a la intempèrie, col·locada solta sobre la capa separadora, formant una manxa sense adherir en la zona de la junta; fons de juntes per closa en cordons de polietilè expandit, de 20 mm de diàmetre; i banda de terminació de làmina impermeabilitzant flexible de PVC-P, (fv), de 1,2 mm d'espessor, amb armadura de vel de fibra de vidre, i amb resistència a la intempèrie fixada en cavalcaments mitjançant soldadura tèrmica a la impermeabilització contínua de la cubierta, formant una manxa sense adherir en la zona de la junta, sobre el cordó de reblert.
Inclou: Neteja i preparació de la superfície. Col·locació de la banda de reforç. Col·locació del cordó de reblert a l'interior del junt. Col·locació de la banda de finalització.
Criteri d'amidament de projecte: Longitud mesurada en projecció horitzontal, segons documentació gràfica de Projecte.
Criteri de mesura d'obra: Es mesurarà en projecció horitzontal, la longitud realment executada segons especificacions de Projecte.

| Codi | Ut | Descripció | Rendiment | Preu | Import |
|---|---|---|---|---|---|
| mt15dac010c | m² | Làmina impermeabilitzant flexible de PVC-P, (fv), de 1,2 mm d'espessor, amb armadura de vel de fibra de vidre, i amb resistència a la intempèrie, segons UNE-EN 13956. (material) | 1.000 | 10.92 | 10.92 |
| mt15sja030bb | m | Fons de juntes per closa en cordons de polietilè expandit, de 20 mm de diàmetre, per a limitar la profunditat de la junta de dilatació. (material) | 1.050 | 0.24 | 0.25 |
| op00pis010 |  | Pistola d'aire calent per a soldadura de materials termoplàstics. | 1.000 | 0.00 | 0.00 |
| mo029 | h | Oficial 1ª aplicador de làmines impermeabilitzants. (mà d'obra) | 0.157 | 28.42 | 4.46 |
| mo067 | h | Ajudant aplicador de làmines impermeabilitzants. (mà d'obra) | 0.157 | 25.28 | 3.97 |
| % | % | Costos directes complementaris | 2 % | 19.60 | 0.39 |
|  |  | Costos directes |  |  | 19.99 |
