# Trobada de coberta plana transitable, no ventilada amb xemeneia. Impermeabilització amb làmines de poliolefines

- Propietat de l'arxiu: CYPE INGENIEROS, S.A.
- Format: FIEBDC-3/2002
- Divisa: EUR
- Costos indirectes: 3.00 %
- IVA: 21.00 %

## Q Cobertes

### QA Planes transitables, no ventilades

#### QAF Punts singulars

**QAF039** U Trobada de coberta plana transitable, no ventilada amb xemeneia. Impermeabilització amb làmines de poliolefines.
Trobada de coberta plana transitable, no ventilada, amb enrajolat fix, tipus convencional amb xemeneia, realitzant un rebaix al suport al voltant de la xemeneia, on es rebrà la impermeabilització composta per: xemeneia, format per làmina impermeabilitzant flexible tipus EVAC de 500x500 mm composta d'un doble full de poliolefina termoplàstica amb acetat de vinil etilè, amb ambdues cares revestides de fibres de polièster no teixides, de 0,8 mm d'espessor i 625 g/m², segons UNE-EN 13956, amb unió termosegellada a un tub de PVC de 50 mm de diàmetre i 300 mm de longitud fixada al suport en tota la seva superfície amb adhesiu a base de poliuretà.
Inclou: Execució del rebaix del suport al voltant de la xemeneia. Neteja i preparació de la superfície. Col·locació de la xemeneia.
Criteri d'amidament de projecte: Nombre d'unitats previstes, segons documentació gràfica de Projecte.
Criteri de mesura d'obra: Es mesurarà el nombre d'unitats realment executades segons especificacions de Projecte.

| Codi | Ut | Descripció | Rendiment | Preu | Import |
|---|---|---|---|---|---|
| mt15rev170b | kg | Adhesiu a base de poliuretà, color marró, per la closa de juntes. (material) | 1.000 | 18.78 | 18.78 |
| mt15rev090a | U | Xemeneia, format per làmina impermeabilitzant flexible tipus EVAC de 500x500 mm composta d'un doble full de poliolefina termoplàstica amb acetat de vinil etilè, amb ambdues cares revestides de fibres de polièster no teixides, de 0,8 mm d'espessor i 625 g/m², segons UNE-EN 13956, amb unió termosegellada a un tub de PVC de 50 mm de diàmetre i 300 mm de longitud. (material) | 1.000 | 28.50 | 28.50 |
| mo029 | h | Oficial 1ª aplicador de làmines impermeabilitzants. (mà d'obra) | 0.367 | 29.67 | 10.89 |
| mo067 | h | Ajudant aplicador de làmines impermeabilitzants. (mà d'obra) | 0.367 | 26.39 | 9.69 |
| % | % | Costos directes complementaris | 2 % | 67.86 | 1.36 |
|  |  | Costos directes |  |  | 69.22 |
