# Panell per a coberta plana

- Propietat de l'arxiu: CYPE INGENIEROS, S.A.
- Format: FIEBDC-3/2002
- Divisa: EUR
- Costos indirectes: 3.00 %
- IVA: 21.00 %

## Q Cobertes

### QC Components de cobertes planes

#### QCN Panells i taulers

**QCN100** m² Panell per a coberta plana.
Panell compost de: cara exterior de tauler aglomerat hidròfug, de 10 mm d'espessor i cara interior de placa de guix laminat, de 13 mm d'espessor, de 2440x600 mm, amb vores cairejades, Euroclasse A2-s1, d0 de reacció al foc, segons UNE-EN 13501-1, fixat amb cargols autoroscants de cap aixamfranat, d'acer galvanitzat, sobre estructura de fusta, amb una llum entre recolzaments de 120 cm, per a coberta plana.
Inclou: Replanteig i tall dels panells. Col·locació i fixació.
Criteri d'amidament de projecte: Superfície mesurada segons documentació gràfica de Projecte.
Criteri de mesura d'obra: Es mesurarà la superfície realment executada segons especificacions de Projecte.

| Codi | Ut | Descripció | Rendiment | Preu | Import |
|---|---|---|---|---|---|
| mt13eag050a | m² | Panell compost de: cara exterior de tauler aglomerat hidròfug, de 10 mm d'espessor i cara interior de placa de guix laminat, de 13 mm d'espessor, de 2440x600 mm, amb vores cairejades, Euroclasse A2-s1, d0 de reacció al foc, segons UNE-EN 13501-1. (material) | 1.050 | 16.00 | 16.80 |
| mt13pst100e | U | Cargol autoroscant de cap aixamfranat, d'acer galvanitzat, de 6 mm de diàmetre i 80 mm de longitud. (material) | 7.000 | 0.27 | 1.89 |
| mo054 | h | Oficial 1ª muntador d'aïllaments. (mà d'obra) | 0.210 | 29.34 | 6.16 |
| mo101 | h | Ajudant muntador d'aïllaments. (mà d'obra) | 0.210 | 25.28 | 5.31 |
| % | % | Costos directes complementaris | 2 % | 30.16 | 0.60 |
|  |  | Costos directes |  |  | 30.76 |
