# Pintura plàstica sobre terra de garatge

- Propietat de l'arxiu: CYPE INGENIEROS, S.A.
- Format: FIEBDC-3/2002
- Divisa: EUR
- Costos indirectes: 3.00 %
- IVA: 21.00 %

## R Revestiments i extradossats

### RO Pintures per ús específic

#### ROO Garatges

**ROO015** m² Pintura plàstica sobre terra de garatge.
Aplicació manual de dues mans de pintura plàstica, color a escollir, acabat mat, textura llisa, la primera mà diluïda amb un 10% d'aigua i la següent sense diluir, (rendiment: 0,18 kg/m² cada mà); sobre terra de garatge de formigó.
Inclou: Neteja general de la superfície suport. Preparació de la mescla. Aplicació d'una mà de fons i una mà d'acabat.
Criteri d'amidament de projecte: Superfície mesurada segons documentació gràfica de Projecte, amb el mateix criteri que el suport base.
Criteri de mesura d'obra: Es mesurarà la superfície realment executada segons especificacions de Projecte, amb el mateix criteri que el suport base.

| Codi | Ut | Descripció | Rendiment | Preu | Import |
|---|---|---|---|---|---|
| mt27pip030ba | kg | Pintura per a interior, monocomponent a base de resines acríliques pures dispersades en mitjà aquós i càrregues minerals, sense dissolvents, color a escollir, acabat mat, textura llisa, resistent als raigs UV; per a aplicar amb brotxa, corró o pistola. (material) | 0.360 | 4.29 | 1.54 |
| op00tal020 |  | Trepant amb batedora. | 1.000 | 0.00 | 0.00 |
| mo038 | h | Oficial 1ª pintor. (mà d'obra) | 0.136 | 28.42 | 3.87 |
| mo076 | h | Ajudant pintor. (mà d'obra) | 0.136 | 25.28 | 3.44 |
| % | % | Costos directes complementaris | 2 % | 8.85 | 0.18 |
|  |  | Costos directes |  |  | 9.03 |
