# Paviment continu de micromorter natural de calç

- Propietat de l'arxiu: CYPE INGENIEROS, S.A.
- Format: FIEBDC-3/2002
- Divisa: EUR
- Costos indirectes: 3.00 %
- IVA: 21.00 %

## R Revestiments i extradossats

### RS Paviments

#### RSQ Continus de micromorter

**RSQ030** m² Paviment continu de micromorter natural de calç.
Paviment continu de micromorter, de 2 a 4 mm de gruix, realitzat sobre superfície absorbent. CAPA BASE: micromorter natural de calç, compost per calç hidràulica natural, tipus NHL 5, segons UNE-EN 459-1 i àrids seleccionats amb granulometria de fins a 600 micres, color blanc, en dues capes, (0,75 kg/m² cada capa) i malla de fibra de vidre antiàlcalis, de 2,2x2,3 mm de llum de malla, de 58 g/m² de massa superficial. CAPA DECORATIVA: micromorter natural de calç, compost per calç hidràulica natural, tipus NHL 5, segons UNE-EN 459-1 i àrids seleccionats amb granulometria de fins a 100 micres, color a escollir, en una capa, (0,15 kg/m²). CAPA DE SEGELLAT: una mà de mescla d'olis i resines vegetals i una mà de pasta a base de ceres naturals i pròpoli.
Criteri de valoració econòmica: El preu no inclou la superfície suport.
Inclou: Neteja de la superfície suport. Replanteig de les juntes de dilatació i draps de treball. Execució de la mescla. Aplicació de la capa base. Col·locació de la malla embeguda en la capa base. Aplicació de la capa decorativa. Fregat amb paper de vidre de petites adherències i imperfeccions. Aplicació de la capa de segellat. Neteja final de la superfície acabada.
Criteri d'amidament de projecte: Superfície mesurada en projecció horitzontal, segons documentació gràfica de Projecte.
Criteri de mesura d'obra: Es mesurarà, en projecció horitzontal, la superfície realment executada segons especificacions de Projecte.

| Codi | Ut | Descripció | Rendiment | Preu | Import |
|---|---|---|---|---|---|
| mt28mcc050a | m² | Malla de fibra de vidre antiàlcalis, de 2,2x2,3 mm de llum de malla, de 58 g/m² de massa superficial, per armar micromorters. (material) | 1.050 | 2.33 | 2.45 |
| mt28mcn010a | kg | Micromorter natural de calç, compost per calç hidràulica natural, tipus NHL 5, segons UNE-EN 459-1 i àrids seleccionats amb granulometria de fins a 600 micres, color blanc, densitat 1200 kg/m³, resistència a compressió 5 N/mm², sense substàncies orgàniques volàtils (VOC), subministrat en sacs, segons UNE-EN 13813. (material) | 1.500 | 2.42 | 3.63 |
| mt28mcn010d | kg | Micromorter natural de calç, compost per calç hidràulica natural, tipus NHL 5, segons UNE-EN 459-1 i àrids seleccionats amb granulometria de fins a 100 micres, color a escollir, densitat 800 kg/m³, resistència a compressió 5 N/mm², sense substàncies orgàniques volàtils (VOC), subministrat en sacs, segons UNE-EN 13813. (material) | 0.150 | 9.22 | 1.38 |
| mt28mcn020a | l | Mescla d'olis i resines vegetals, per a aplicar amb brotxa o corró. (material) | 0.300 | 28.91 | 8.67 |
| mt22www090a | l | Pasta a base de ceres naturals i pròpoli, per a aplicar amb corró. (material) | 0.150 | 38.41 | 5.76 |
| mt08aaa010a | m³ | Aigua. (material) | 0.053 | 1.50 | 0.08 |
| op00tal020 |  | Trepant amb batedora. | 1.000 | 0.00 | 0.00 |
| mo020 | h | Oficial 1ª construcció. (mà d'obra) | 1.046 | 28.42 | 29.73 |
| mo113 | h | Peó ordinari construcció. (mà d'obra) | 1.869 | 23.81 | 44.50 |
| % | % | Costos directes complementaris | 2 % | 96.20 | 1.92 |
|  |  | Costos directes |  |  | 98.12 |
