# Fals sostre continu de plaques de guix laminat. Sistema "PLACO"

- Propietat de l'arxiu: CYPE INGENIEROS, S.A.
- Format: FIEBDC-3/2002
- Divisa: EUR
- Costos indirectes: 3.00 %
- IVA: 21.00 %

## R Revestiments i extradossats

### RT Falsos sostres en interiors

#### RTC Continus, de plaques de guix laminat

**RTC018** m² Fals sostre continu de plaques de guix laminat. Sistema "PLACO".
Fals sostre continu suspès, llis, situat a una altura menor de 4 m, amb nivell de qualitat de l'acabat estàndard (Q2). Sistema "PLACO", constituït per: ESTRUCTURA: estructura metàl·lica de perfils primaris F530 "PLACO"; PLAQUES: una capa de plaques de guix laminat A / UNE-EN 520 - 1200 / 2000 / 15 / amb les vores longitudinals afinades, BA 15 "PLACO". Inclús fixacions per a l'ancoratge dels perfils, cargols per a la fixació de les plaques, pasta d'assecatge en pols SN "PLACO", cinta microperforada de paper "PLACO", i accessoris de muntatge.
Inclou: Replanteig dels eixos de l'estructura metàl·lica. Senyalització dels punts d'ancoratge al forjat o element de suport. Anivellació i suspensió dels perfils primaris. Tall de les plaques. Fixació de les plaques. Resolució de trobades i punts singulars. Tractament de junts.
Criteri d'amidament de projecte: Superfície mesurada entre paraments, segons documentació gràfica de Projecte, sense descomptar buits per instal·lacions.
Criteri de mesura d'obra: Es mesurarà la superfície realment executada segons especificacions de Projecte

| Codi | Ut | Descripció | Rendiment | Preu | Import |
|---|---|---|---|---|---|
| mt12ple010b | U | Vareta roscada galvanitzada "PLACO", de 6 mm de diàmetre i 1000 mm de longitud. (material) | 1.800 | 0.93 | 1.67 |
| mt12ple020 | U | Forquilla de suspensió F-530 "PLACO". (material) | 1.800 | 0.30 | 0.54 |
| mt12plp010 | m | Perfil d'acer galvanitzat, F-530 "PLACO", fabricat mitjançant laminació en fred, de 3000 mm de longitud, 45x16 mm de secció i 0,6 mm de gruix, per la realització d'extradossats autoportants i sostres, segons UNE-EN 14195. (material) | 3.000 | 1.75 | 5.25 |
| mt12ple030 | U | Peça d'empalmament F-530 "PLACO". (material) | 0.160 | 0.31 | 0.05 |
| mt12plt030b | U | Cargol autoperforant rosca-xapa, TRPF 13 "PLACO", de 13 mm de longitud. (material) | 1.000 | 0.02 | 0.02 |
| mt12plk010aaead | m² | Placa de guix laminat A / UNE-EN 520 - 1200 / 2000 / 15 / amb les vores longitudinals afinades, BA 15 "PLACO", formada per una ànima de guix d'origen natural embotida i íntimament lligada a dues làmines de cartró fort. (material) | 1.050 | 4.75 | 4.99 |
| mt12plt010a | U | Cargol autoroscant TTPC 25 "PLACO", amb cap de trompeta, de 25 mm de longitud, per a instal·lació de plaques de guix laminat sobre perfils de gruix inferior a 6 mm. (material) | 10.000 | 0.01 | 0.10 |
| mt12plj010a | m | Cinta microperforada de paper "PLACO", de 50 mm d'amplada, segons UNE-EN 13963, per a acabat de junts de plaques de guix laminat. (material) | 1.400 | 0.05 | 0.07 |
| mt12plm010a | kg | Pasta d'assecatge en pols SN "PLACO"; Euroclasse A2-s1, d0 de reacció al foc, segons UNE-EN 13501-1, rang de temperatura de treball de 5 a 30°C, per a aplicació manual amb cinta de segellament, segons UNE-EN 13963; per al tractament dels junts de les plaques de guix laminat. (material) | 0.330 | 1.13 | 0.37 |
| op00fre010 |  | Fresadora. | 1.000 | 0.00 | 0.00 |
| op00ato010 |  | Tornavís. | 1.000 | 0.00 | 0.00 |
| mo015 | h | Oficial 1ª muntador de falsos sostres. (mà d'obra) | 0.651 | 29.34 | 19.10 |
| mo082 | h | Ajudant muntador de falsos sostres. (mà d'obra) | 0.651 | 25.28 | 16.46 |
| % | % | Costos directes complementaris | 2 % | 48.62 | 0.97 |
|  |  | Costos directes |  |  | 49.59 |
