# Reparació de revestiment amb morter de calç. Sistema Morcem Cal "GRUPO PUMA"

- Propietat de l'arxiu: CYPE INGENIEROS, S.A.
- Format: FIEBDC-3/2002
- Divisa: EUR
- Costos indirectes: 3.00 %
- IVA: 21.00 %

## R Revestiments i extradossats

### RU Sistemes de revestiment amb morters industrials per a arrebossat i enlluït

#### RUC Morters de calç

**RUC020** m² Reparació de revestiment amb morter de calç. Sistema Morcem Cal "GRUPO PUMA".
Reparació de revestiment amb morter de calç, sobre suport de maçoneria, sistema Morcem Cal "GRUPO PUMA". PREPARACIÓ DEL SUPORT: picat d'arrebossat de ciment, per eliminar les parts soltes presents en el 20% de la superfície suport, amb mitjans manuals. EMPRIMACIÓ: Fijamor "GRUPO PUMA". CAPA DE REGULARITZACIÓ: aplicació manual de morter d'ofici de paleta, Morcem Cal Muro "GRUPO PUMA", de 10 mm d'espessor, reglejat, amb acabat remolinat. CAPA BASE: aplicació manual de morter de calç, tipus CR CSII W0, segons UNE-EN 998-1, Morcem Cal Base "GRUPO PUMA", color a escollir, de 10 mm d'espessor, en una capa, reglejat, amb acabat remolinat. CAPA D'ACABAT: aplicació manual de morter de calç, tipus CR CSI W2, segons UNE-EN 998-1, Morcem Cal Acabado "GRUPO PUMA", color a escollir, de 8 mm d'espessor, amb acabat llis rentat.
Inclou: Picat manual. Aplicació de l'emprimació. Col·locació de regles i corretges. Col·locació de tocs. Formació de mestres. Aplicació de la capa de regularització. Aplicació de la capa base. Aplicació de la capa d'acabat.
Criteri d'amidament de projecte: Superfície mesurada segons documentació gràfica de Projecte.
Criteri de mesura d'obra: Es mesurarà la superfície realment executada segons especificacions de Projecte.

| Codi | Ut | Descripció | Rendiment | Preu | Import |
|---|---|---|---|---|---|
| mt08aaa010a | m³ | Aigua. (material) | 0.001 | 1.50 | 0.00 |
| mt27pfp010a | l | Emprimació Fijamor "GRUPO PUMA", a base de copolímers acrílics en suspensió aquosa, per afavorir la cohesió de suports poc consistents i l'adherència de pintures. (material) | 0.143 | 4.40 | 0.63 |
| mt09rep005c | kg | Morter d'ofici de paleta, Morcem Cal Muro "GRUPO PUMA", compost per calç hidràulica natural, tipus NHL 3,5, putzolanes, àrids seleccionats i altres additius, resistència a compressió 7,5 N/mm²; per a ús en elements situats a l'interior i a l'exterior de l'edifici, subjectes a requisits estructurals, M-7,5 segons UNE-EN 998-2. (material) | 20.000 | 0.54 | 10.80 |
| mt28esp050c | kg | Morter de calç, tipus CR CSII W0, segons UNE-EN 998-1, per a ús en interiors o en exteriors, Morcem Cal Base "GRUPO PUMA", color a escollir, compost per calç hidràulica natural, tipus NHL 3,5, segons UNE-EN 459-1, àrids seleccionats i additius, permeable al vapor d'aigua, subministrat en sacs. (material) | 16.000 | 0.51 | 8.16 |
| mt28esp060c | kg | Morter de calç, tipus CR CSI W2, segons UNE-EN 998-1, per a ús en interiors o en exteriors, Morcem Cal Acabado "GRUPO PUMA", color a escollir, compost per calç hidràulica natural, tipus NHL 3,5, segons UNE-EN 459-1, àrids seleccionats i additius, permeable al vapor d'aigua, subministrat en sacs. (material) | 12.800 | 0.57 | 7.30 |
| op00tal020 |  | Trepant amb batedora. | 1.000 | 0.00 | 0.00 |
| mo113 | h | Peó ordinari construcció. (mà d'obra) | 0.186 | 23.81 | 4.43 |
| mo039 | h | Oficial 1ª revocador. (mà d'obra) | 1.759 | 28.42 | 49.99 |
| mo079 | h | Ajudant revocador. (mà d'obra) | 1.759 | 25.28 | 44.47 |
| % | % | Costos directes complementaris | 2 % | 125.78 | 2.52 |
|  |  | Costos directes |  |  | 128.30 |
