# Rentaülls d'emergència

- Propietat de l'arxiu: CYPE INGENIEROS, S.A.
- Format: FIEBDC-3/2002
- Divisa: EUR
- Costos indirectes: 3.00 %
- IVA: 21.00 %

## S Senyalització i equipament

### SM Banys

#### SMJ Rentaülls i dutxes d'emergència

**SMJ010** U Rentaülls d'emergència.
Rentaülls d'emergència, amb peu, amb estructura de tub d'acer galvanitzat pintat amb epoxi i recollidor d'acer inoxidable, amb vàlvula de pas de doble accionament, per palanca lateral i per pedal amb cadena, caputxons guardapols, connexions de llautó de 1/2" de diàmetre per al subministrament i 1 1/4" de diàmetre per a l'evacuació, pressió mínima de subministrament 2 bar, pressió màxima 5 bar, cabal d'aigua 14 litres/minut, amb clau de tall i sifó corb. Fins i tot connexió a la xarxa d'aigua freda i a la xarxa d'evacuació existents i fixació al suport. Totalment instal·lat, connexionat, provat i en funcionament.
Inclou: Replanteig i traçat en el parament suport de la situació de l'aparell. Col·locació, anivellació i fixació dels elements de suport. Anivellació, aplomat i col·locació de l'aparell. Connexió a la xarxa d'aigua freda i a la xarxa d'evacuació.
Criteri d'amidament de projecte: Nombre d'unitats previstes, segons documentació gràfica de Projecte.
Criteri de mesura d'obra: Es mesurarà el nombre d'unitats realment col·locades segons especificacions de Projecte.

| Codi | Ut | Descripció | Rendiment | Preu | Import |
|---|---|---|---|---|---|
| mt30eme030b | U | Rentaülls d'emergència, amb peu, amb estructura de tub d'acer galvanitzat pintat amb epoxi i recollidor d'acer inoxidable, amb vàlvula de pas de doble accionament, per palanca lateral i per pedal amb cadena, caputxons guardapols, connexions de llautó de 1/2" de diàmetre per al subministrament i 1 1/4" de diàmetre per a l'evacuació, pressió mínima de subministrament 2 bar, pressió màxima 5 bar, cabal d'aigua 14 litres/minut. (material) | 1.000 | 763.43 | 763.43 |
| mt36www005b | U | Acoblament a paret colzat amb plafó, de PVC, sèrie B, color blanc, per evacuació d'aigües residuals (a baixa i alta temperatura) en l'interior dels edificis, enllaç mixt de 1 1/4"x40 mm de diàmetre, segons UNE-EN 1329-1, amb vàlvula de desguàs. (material) | 1.000 | 10.95 | 10.95 |
| mt37sve010b | U | Vàlvula d'esfera de llautó niquelat per roscar de 1/2". (material) | 1.000 | 4.95 | 4.95 |
| mt30www010 | U | Material auxiliar per a instal·lació d'aparell sanitari. (material) | 1.000 | 1.70 | 1.70 |
| op00ato010 |  | Tornavís. | 1.000 | 0.00 | 0.00 |
| op00tal010 |  | Trepant. | 1.000 | 0.00 | 0.00 |
| mo107 | h | Ajudant lampista. (mà d'obra) | 0.136 | 25.25 | 3.43 |
| % | % | Costos directes complementaris | 2 % | 784.46 | 15.69 |
|  |  | Costos directes |  |  | 800.15 |
