# Paviment esportiu de gespa sintètica

- Propietat de l'arxiu: CYPE INGENIEROS, S.A.
- Format: FIEBDC-3/2002
- Divisa: EUR
- Costos indirectes: 3.00 %
- IVA: 21.00 %

## U Urbanització interior de la parcel·la

### UD Pistes esportives

#### UDB Paviments de gespa sintètica

**UDB010** m² Paviment esportiu de gespa sintètica.
Paviment esportiu per a pista de tenis, format per gespa sintètica, color verd, compost de flocs rectes prefibril·lats de 5/32" de fibra 100% polietilè resistent als raigs UV, 5000 decitex, 110 micres de gruix, teixits sobre base de polipropilè reforçada amb una capa de feltre, amb termofixat i segellat amb làtex, de 15 mm d'altura de pel, de 17 mm d'altura total de moqueta, 2411 g/m² i 49140 flocs/m², amb línies de joc de gespa sintètica, color blanc, banda d'unió de geotèxtil de polipropilè, de 300 mm d'amplada i adhesiu de poliuretà bicomponent, llastrat amb 20 kg/m² d'àrid silici, de granulometria compresa entre 0,4 i 0,8 mm.
Inclou: Replanteig de les dimensions de la pista esportiva. Col·locació de la gespa sintètica. Llastrat de la superfície. Marcat de línies.
Criteri d'amidament de projecte: Superfície mesurada segons documentació gràfica de Projecte.
Criteri de mesura d'obra: Es mesurarà la superfície realment executada segons especificacions de Projecte.

| Codi | Ut | Descripció | Rendiment | Preu | Import |
|---|---|---|---|---|---|
| mt47cit200ma | m² | Gespa sintètica, color verd, compost de flocs rectes prefibril·lats de 5/32" de fibra 100% polietilè resistent als raigs UV, 5000 decitex, 110 micres de gruix, teixits sobre base de polipropilè reforçada amb una capa de feltre, amb termofixat i segellat amb làtex, de 15 mm d'altura de pel, de 17 mm d'altura total de moqueta, 2411 g/m² i 49140 flocs/m², subministrat en rotllos. (material) | 1.000 | 16.74 | 16.74 |
| mt47cit260a | kg | Adhesiu de poliuretà bicomponent. (material) | 0.180 | 4.31 | 0.78 |
| mt47cit250a | m | Banda d'unió de geotèxtil de polipropilè, de 300 mm d'amplada, per a pistes de pàdel o de tennis, de gespa sintètica, subministrada en rotllos. (material) | 0.400 | 1.06 | 0.42 |
| mt47cit004a | kg | Àrid silici, de granulometria compresa entre 0,4 i 0,8 mm, subministrat en sacs. (material) | 20.000 | 0.15 | 3.00 |
| mq07cel010 | h | Carretó elevador dièsel de doble tracció de 8 t. (maquinària) | 0.003 | 27.52 | 0.08 |
| mo041 | h | Oficial 1ª construcció d'obra civil. (mà d'obra) | 0.189 | 28.42 | 5.37 |
| mo087 | h | Ajudant construcció d'obra civil. (mà d'obra) | 0.189 | 25.28 | 4.78 |
| % | % | Costos directes complementaris | 2 % | 31.17 | 0.62 |
|  |  | Costos directes |  |  | 31.79 |
