# Vora de piscina

- Propietat de l'arxiu: CYPE INGENIEROS, S.A.
- Format: FIEBDC-3/2002
- Divisa: EUR
- Costos indirectes: 3.00 %
- IVA: 21.00 %

## U Urbanització interior de la parcel·la

### UP Piscines

#### UPR Acabaments prefabricats

**UPR010** m Vora de piscina.
Formació de vora de piscina amb peces prefabricades de formigó, antilliscants, de 40x100 cm, color blanc, acabat buixardat, rebuda amb morter de ciment, industrial, M-5. Inclús tractament de juntes, muntatge, col·locació i rebuda.
Inclou: Replanteig de les peces. Col·locació amb morter de les peces alineades, amb un lleuger pendent fins a l'exterior. Replé de juntes i neteja de les peces.
Criteri d'amidament de projecte: Longitud mesurada segons documentació gràfica de Projecte.
Criteri de mesura d'obra: Es mesurarà la longitud realment executada segons especificacions de Projecte.

| Codi | Ut | Descripció | Rendiment | Preu | Import |
|---|---|---|---|---|---|
| mt47prp050b | m | Peces prefabricades de formigó, antilliscants, de 40x100 cm, color blanc, acabat buixardat, per a vora de piscina. (material) | 1.050 | 67.16 | 70.52 |
| mt08aaa010a | m³ | Aigua. (material) | 0.006 | 1.50 | 0.01 |
| mt09mif010ca | t | Morter industrial per a obra de paleta, de ciment, color gris, categoria M-5 (resistència a compressió 5 N/mm²), subministrat en sacs, segons UNE-EN 998-2. (material) | 0.028 | 53.48 | 1.50 |
| mt09moe030 | m³ | Morter especial extrafí. (material) | 0.001 | 123.50 | 0.12 |
| mo041 | h | Oficial 1ª construcció d'obra civil. (mà d'obra) | 0.296 | 29.67 | 8.78 |
| mo087 | h | Ajudant construcció d'obra civil. (mà d'obra) | 0.249 | 26.39 | 6.57 |
| % | % | Costos directes complementaris | 2 % | 87.50 | 1.75 |
|  |  | Costos directes |  |  | 89.25 |
