# Aspersor

- Propietat de l'arxiu: CYPE INGENIEROS, S.A.
- Format: FIEBDC-3/2002
- Divisa: EUR
- Costos indirectes: 3.00 %
- IVA: 21.00 %

## U Urbanització interior de la parcel·la

### UR Reg

#### URE Equips

**URE020** U Aspersor.
Aspersor aeri de gir per impacte, de llautó, amb arc ajustable, radi de 10 a 37 m regulable amb cargol, connexió de 1/2" de diàmetre. Inclús accessoris de connexió a la canonada d'abastiment i distribució.
Inclou: Instal·lació en el terreny i connexió hidràulica a la canonada de proveïment i distribució. Neteja hidràulica de la unitat. Ajust del cabal d'aigua. Realització de proves de servei.
Criteri d'amidament de projecte: Nombre d'unitats previstes, segons documentació gràfica de Projecte.
Criteri de mesura d'obra: Es mesurarà el nombre d'unitats realment executades segons especificacions de Projecte.

| Codi | Ut | Descripció | Rendiment | Preu | Import |
|---|---|---|---|---|---|
| mt48asp010a | U | Aspersor aeri de gir per impacte, de llautó, amb arc ajustable, radi de 10 a 37 m regulable amb cargol, connexió de 1/2" de diàmetre, interval de pressions recomanat de 1,5 a 4 bar. (material) | 1.000 | 16.09 | 16.09 |
| mt37tpj023ba | U | Collarí de presa de PP amb dos cargols, per a tub de 25 mm de diàmetre exterior, amb presa per a connexió roscada de 1/2" de diàmetre, PN=16 atm, amb juntes elàstiques de EPDM, segons UNE-EN ISO 15874-3. (material) | 1.000 | 2.07 | 2.07 |
| mt48wwg200a | U | Canonada de longitud regulable amb dos colzes articulats en els seus extrems, de 1/2" de diàmetre. (material) | 1.000 | 3.51 | 3.51 |
| mo008 | h | Oficial 1ª lampista. (mà d'obra) | 0.156 | 29.34 | 4.58 |
| mo107 | h | Ajudant lampista. (mà d'obra) | 0.156 | 25.25 | 3.94 |
| % | % | Costos directes complementaris | 2 % | 30.19 | 0.60 |
|  |  | Costos directes |  |  | 30.79 |
