# Tram d'encastament de grua torre

- Propietat de l'arxiu: CYPE Ingenieros S.A.
- Format: FIEBDC-3/2016
- Programa: Generador de preus de la construcció. CYPE Ingenieros, S.A.
- Data: 30/07/2024
- Divisa: EUR
- Costos indirectes: 3 %
- IVA: 21 %

## 0 Actuacions prèvies

### 0X Bastides i maquinària d'elevació

#### 0XT Grues torre

**0XT011** U Tram d'encastament de grua torre.
Tram d'encastament de grua torre per a transport de materials de 40 m de fletxa, 750 kg de càrrega màxima en punta i 30 m d'alçada sota ganxo instal·lat amb grua i encastat a la fonamentació. Inclús certificat de fabricació.
Criteri de valoració econòmica: El preu no inclou la fonamentació.
Inclou: Muntatge i col·locació dels components. Anivellació.
Criteri d'amidament de projecte: Nombre d'unitats previstes, segons documentació gràfica de Projecte.
Criteri de mesura d'obra: Es mesurarà el nombre d'unitats realment executades segons especificacions de Projecte.

| Codi | Ut | Descripció | Rendiment | Preu | Import |
|---|---|---|---|---|---|
| mt07www020jd | U | Subministrament i col·locació de tram d'encastament de grua torre per a transport de materials de 40 m de fletxa, 750 kg de càrrega màxima en punta i 30 m d'alçada sota ganxo. (material) | 1 | 1825 | 1825.000 |
| % | % | Costos directes complementaris | 2 % | 1825.000 | 36.500 |
|  |  | Costos directes |  |  | 1861.500 |
